# Ernst, Außengebietsenwässerung Fährstraße
Angebotsaufforderung (GAEB DA XML 3.3, DA83)
Projekt: 1833
Währung: EUR
Nebenangebote zugelassen: ja
Auftraggeber: Ortsgemeinde Ernst, ü./ Verbandsgemeindeverwaltung Cochem, Ravenéstr. 50, Cochem, 56812
Erstellt mit: GXML Toolbox V3.3 R20210630, iTWO_64 V12.0.534, 30.07.2026

## Allgemeine Baubeschreibung:
Allgemeine Baubeschreibung:

 1. Baubeschreibung

Die Ortsgemeinde Ernst betreibt einen Entwässerungskanal für die schadlose Ableitung der Außengebietsentwässerung.
Der Kanal sammelt das anfallende Regenwasser des Außengebietes und leitet dieses über die Fährstraße in die Mosel ab.
Dieser Kanal weist diverse Schäden/Rohreinbrüche auf und muss kurzfristig erneuert werden.

Die Ortsgemeinde Ernst liegt etwa 5 km Moselaufwärts von der Kreisstadt Cochem entfernt und ist über die B49 an das örtliche Verkehrsnetz angebunden. Die Ortsstraßen sind im Querschnitt relativ eng. Hier ist mit entprechendem Rangieren zu rechnen.

Der zu erneuernde Kanal liegt auf einer Höhe von rd. 100 m üNN bis 135 m üNN und fällt in nördlicher Richtung ab. Das Geländegefälle beträgt ca. 8 bis 12 %.

Die derzeitige Nutzung des Gebietes beschränkt sich auf Wiesen- und Weinbergsflächen. In Teilen liegt das Gelände noch brach.
Im Vorfeld wurden die vorhandenen Bodenverhältnisse erkundet. Die Böden wurden auf ihre Kennwerte und eine mögliche Belastung untersucht.
Die Untersuchung hat gezeigt, dass die anstehenden Böden nach  der gültigen Ersatzbaustoffverordnung Zuordnungswerte von  BM-0 bis BM-0* haben.
Der anstehende Oberboden verbleibt vor Ort.
Es ist geplant, den vorhandenen Boden ab OK Rohrumantelung bei Einbaufähigkeit bis UK Oberboden einzubauen.

Es wurde eine Luftbildauswertung auf Kampfmittelverdacht ausgeführt. Hierbei wurden keine Verdachtsflächen vorgefunden.

Entwässerung:

Der jetzige RW-Kanal ist in Betonrohren DN 600 mit Tiefen von bis über 6,0 m verlegt.
Der neue Entwässerungskanal wird in einer Tiefe von ca. 2 - 2,30 m hergestellt.
Eine neue Berechnung hat ergeben, dass SB-Rohre der Dimension DN 500 ausreichend sind.
Der Kanal verläuft komplett über private Flächen. Hier wird nur ein Arbeitssteifen von bis 4 m bereitgestellt. Dies bedeutet, das vor Kopf gearbeitet werden muss.
Auch die engen Zufahrtsstraßen sind hier mit zu beachten.
Erschwernisse durch diese Bauart und der  Zufahrt sind in den jeweiligen Leistungspositionen einzurechnen.

Verlegt werden ca. 275 m SB-Rohre DN 500 und 15 m PVCU-Rohre DN 200 für den Hauptkanal.
Die Straßenablaufleitungen, welche jeweils in den Wirtschaftswegen rechts und links der Trasse verlegt werden, werden in PVCU-Rohren DN 160, Farbe blau, hergestellt.
Die Verlegtiefe des RW-Kanals liegt bei ca. 2,00 bis 2,30 m.

Der Bestandskanal wird nach Fertigstellung der neuen Leitung mit Kanalfüller verdämmt.

Die Arbeiten sollten, wenn möglich, bei trockener Witterung ausgeführt werden. Ist dies nicht möglich, muss eine  Baustraße, welche anschließend wieder zurückgebaut wird, erstellt werden.

ZUR BEACHTUNG UND EMPFEHLUNG:

Es ist unseres Erachtens unbedingt erforderlich, sich für die Ausarbeitung des Angebotes in der Örtlichkeit ausführlich zu  informieren, um kostendeckend und sicher kalkulieren zu können.

Für sämtliche im Leistungsverzeichnis beschriebenen Leistungen werden alle erforderlichen Stoffe, Bauteile und Bauelemente, soweit nicht ausdrücklich anders beschrieben, vom AN geliefert.

2. Auszuführende Leistungen

Beweissicherungen an vorhandenen Anlagen, Gebäuden, Verkehrsanlagen Grenzvermarkungen usw. sind vom AN nach Erfordernis gemeinsam mit dem AG durchzuführen.

Im Bereich der Baustelle sind Grenzvermarkungen und andere vermessungstechnische Punkte vorhanden.

Der AN hat sich vor Baubeginn über die Lage und den Bestand zu unterrichten und die vorhandenen Punkte  zu sichern.

Evtl. erforderliche Wiederherstellungen infolge vom AN zu vertretender Umstände, werden mit dem AN verrechnet.

3.  Auftraggeber und Vertragspartner
 Ortsgemeinde Ernst
 ü./Verbandsgemeindeverwaltung Cochem

Das Bodengutachten Nr.260126 des Baugrundlabor ICP ist Bestandteil der Vertragsunterlagen.

Pläne und sonstige Unterlagen

Dem Angebot sind folgenden Unterlagen beigefügt:

Übersichtslageplan
Lageplan Kanal
Längsschnitt Kanal
Baugrundgutachten Nr. IRO260126 ICP
Luftbildauswertung UXPRO

Baustelleneinrichtung

Die gesamte Baufeldfläche befindet sich  in Privateigentum. Hier kann nur der Arbeitstreifen zur Verfügung gestellt werden.

Weitere benötigte Flächen sind vom  AN eigenverantwortlich zu besorgen.

Die Versorgung mit Baustrom und Bauwasser ist Sache des AN und ist in die Baustelleneinrichtung einzukalkulieren.

Bauzeitenplan

Spätestens 3 Wochen nach erteilten Auftrag übergibt der AN dem AG einen Bauzeitenplan.
Allgemeiner Teil

Grundlage für die Ausführung der Arbeiten ist die Leistungsbeschreibung des Auftraggebers. Die Arbeiten sind nach den allgemein anerkannten Regeln der Technik,  durch geschultes Fachpersonal unter Beachtung der maßgeblichen Unfallverhütungsvorschriften (besonders erwähnt VBG 50) auszuführen.

Preise

Sämtliche Preise haben Gültigkeit für die Dauer der vertraglichen Bauzeit sowie für eine vom AN zu vertretene Überschreitung.

Koordination und Abwicklung

Planung und Oberaufsicht obliegt dem AG.
Reihenfolge und Abwicklung der Arbeiten erfolgt nach Angabe bzw. Absprache mit dem AG. Der Einsatz der mit den Arbeiten betrauten Kolonne / Kolonnen erfolgt nach den Dispositionen des AN. Die Bereitstellung und die ausreichende personelle Besetzung der Kolonne / Kolonnen müssen dauernd gewährleistet sein. Dies gilt auch für die Zeit evtl. Betriebsferien. Die Arbeiten sind zügig in der vom AG festgesetzten Reihenfolge auszuführen.

Auf gleichzeitig laufende Bauarbeiten ist Rücksicht zu nehmen, Behinderungen anderer am Bau Beteiligter sind zu vermeiden.

Der AG koordiniert die Baumaßnahme, soweit Rechte Dritter berührt werden, bei der Einweisung in die jeweilige Einzelmaßnahme. Im Fortgang der Arbeiten obliegt die Koordinierung dem AN.
Der AN ist zur ingenieurmäßigen Überwachung und Betreuung der ihm übertragenen Arbeiten verpflichtet. Die Anerkennung der zur Bauüberwachung eingesetzten verantwortlichen Fachkräfte, bleibt dem AG vorbehalten und erfolgt auf Widerruf.
Bauzeit und Fristen

Sämtliche Termine und Fristen, auch Einzelfristen sind Vertragsfristen.
Im jeweiligen Auftrag genannte Baubeginn- oder Fertigstellungstermine verlängern sich nur um nachgewiesene Schlechtwettertage, die das langjährige Mittel von Schlechtwettertagen überschreiten, mit denen normalerweise zu rechnen ist, oder um Verzögerungen, die auf höhere Gewalt oder behördliche Anordnungen zurückzuführen sind. Unterbrechungen sind dem AG möglichst noch am gleichen Tag schriftlich mitzuteilen.

Abrechnung

Die in den Anlagen aufgeführten Kalkulations-, Abrechnungsgrundlagen werden Vertragsbestandteil und erläutern die Vergütungsansprüche einzelner Positionen.
Über Durchführung und Abrechnung aller nicht im LV enthaltenen Arbeiten ist vor Baubeginn oder vor Bauausführung der Arbeiten mit dem AG eine Absprache zu treffen und ein Nachtragsangebot abzugeben.
Grundlage für die Abrechnung durch den AN und eine Prüfung durch den AG sollen gemeinsam erstellte und anerkannte Aufmaße sein. Diese sind möglichst gemeinsam vom AN und AG vor Ort anzufertigen.

Versorgungs- und Entsorgungsleitungen

Vor Arbeitsausführung hat sich der AN genauestens über das Vorhandensein von Ver- und Entsorgungsanlagen sowie sonstigen Bauwerken und Einrichtungen im Baubereich zu informieren und entsprechende Schutzmaßnahmen zu treffen, so dass die Betriebssicherheit während der Baumaßnahme sichergestellt ist. Bei Beschädigung von v.g. Leitungen oder Anlagen durch den AN oder seiner Erfüllungsgehilfen, ist der zuständige Versorgungsträger und der AG unverzüglich in Kenntnis zu setzen. Alle, zur Behebung des entstandenen Schadens, notwendigen Maßnahmen und Leistungen gehen zu Lasten des Verursachers.
Werden nicht in betriebsbefindliche Leitungen ausgebaut, wird die Position -Leitungen freilegen / sichern- nicht vergütet, die Behinderung bzw. zusätzliche Kosten hierfür sind in den Ausbau der Leitungen einzukalkulieren.

Ausführung, zu schützende Bereiche und Objekte

Hat der AN gegen die vorgesehene Ausführung der Arbeiten Bedenken, so hat er dies dem AG mit eingehender Begründung schriftlich mitzuteilen.
Altertums- und Munitionsfunde sind der Bauleitung unverzüglich zu melden. Auf die Regelungen des Natur- und Landschaftsschutzes, des Immissionsschutzes und des Gewässerschutzes sei verwiesen.
Grundsätzlich sind die Arbeiten in schonender Bauweise auszuführen, damit die anliegenden Gebäude nicht beschädigt werden. Der AN hat dies bei der Wahl des Verbaus und seines Einbauverfahren, der Wahl der Verdichtungsgeräte und der Wahl der Schüttlagen zu berücksichtigen.

Verkehrssicherung

Die Absicherung der einzelnen Baubereiche erfolgt nach Absprache mit dem AG und dem zuständigen Straßenverkehrsamt.
Die zur Ausführung erforderlichen Genehmigungen sind entsprechend den betreffenden Vorschriften und Gesetzen, insbesondere der StVO, RSA vom AN bei der jeweils zuständigen Straßenverkehrsbehörde rechtzeitig zu beantragen. Erst nach Vorliegen der Verkehrsbehördlichen Genehmigung dürfen die Arbeiten an vom Verkehr beeinflussten Flächen ausgeführt werden.
Der AN hat alle Vorkehrungen zu treffen, die der Verkehrssicherung, Verkehrslenkung und zur Verhütung von Unfällen erforderlich sind.

Der AN ist verpflichtet, sein Baufeld auf Straßen und Gehwegen so klein wie möglich zu halten sowie alle, für die Aufrechterhaltung und Sicherheit des Verkehrs notwendigen Maßnahmen zu treffen. Hierunter fallen auch die erforderlichen Maßnahmen für Fußgänger und andere Benutzer öffentlicher Flächen. Die Baustelle ist jederzeit in einem Zustand zu halten, dass für Rettungsfahrzeuge eine Zufahrt möglich ist.
Die Verkehrsbeeinträchtigungen für die Anlieger müssen so gering wie möglich gehalten werden. Der Fußgängerverkehr und der Zugang zu den Grundstücken muss während der gesamten Bauzeit gefahrlos aufrechterhalten werden.
Das Vorhalten der Gräben und die Verkehrssicherung der Maßnahme, bis zur endgültigen Wiederherstellung liegt während der gesamten Bauzeit in der Verantwortung des AN.

Absteckung, Aufmaße

Baugruben und Gräben der Haupt- und Anschlussleitungen (Ver- und Entsorgung einschl. Kabel) sind grundsätzlich zur Einmessung der Leitung bis zur ordnungsgemäßen Einmessung offen zu halten. Eine andere, abweichende Form bedarf der ausdrücklichen Zustimmung des AG.
Für die Aufmaße werden die in den technischen Bestimmungen vorgesehenen Aufmaßverfahren angewandt. Es ist Aufgabe des AN, die erforderlichen Feststellungen rechtzeitig zu beantragen.

Die erforderlichen Hilfskräfte und das erforderliche Messgerät sind vom AN ohne besondere Vergütung beizustellen.

Tagesberichte

Über jede Baustelle ist ein Bautagebuch zu führen, das täglich dem Baubeauftragten des AG zur Unterschrift vorzulegen ist. Hierin sind Art und Anzahl der eingesetzten Arbeitskräfte, die ausgeführten Arbeiten, der Eingang und der Verbrauch von Baustoffen, das Wetter usw. aufgezeichnet.

Regiearbeiten

Alle Regiearbeiten bedürfen der ausdrücklichen Anordnung des Baubeauftragten des AG.
Rapporte sind täglich dem Baubeauftragten zur Prüfung und Unterschrift vorzulegen. Bei Versäumnis behält sich der AG vor, die in Ansatz gebrachten Stunden abzulehnen.

Beweissicherung

Auf die Beweissicherungsmaßnahmen an Straßen, Wegen und Geländeoberflächen sowie an Gebäuden (sofern nicht vorab bauseits durchgeführt), Baum- und Strauchbeständen etc. wird gemäß VOB/B § 3, Ziffer 4 hingewiesen. Betroffene Eigentümer der vorg. Anlagen bzw. zuständige Behörden sind an der Zustandsfeststellung zu beteiligen. Die Aufnahmen sind in einer gemeinsamen Niederschrift (ggf. mit Fotoaufnahmen) festzuhalten. Ebenso sind vorhandene Messpunkte, Grenzpunkte, Höhenbolzen etc. während der Bauzeit zu sichern. Kosten, die sich durch Nichteinhaltung von Beweissicherungsmaßnahmen ergeben, gehen zu Lasten des AN.
Abnahme

Die Abnahme der gesamten Baumaßnahmen erfolgt innerhalb von 12 Werktagen nach schriftlicher Anzeige der Fertigstellung.

Vertragsbedingungen- Änderungen / Streitigkeiten

Alle Änderungen oder Ergänzungen dieser Vertragsbedingungen oder des jeweiligen Vertrages bedürfen zu ihrer Wirksamkeit der Schriftform.
Sämtliche vom Auftragnehmer in Zusammenhang mit dem Auftrag abzugebende Erklärungen erfolgen schriftlich gegenüber dem Auftraggeber, soweit in diesen Bedingungen oder im Auftrag selbst nichts anderes bestimmt ist.
Eine eventuelle Ungültigkeit einzelner Bedingungen berührt nicht die Gültigkeit des Auftrages im übrigen. Ungültige Bestimmungen sind durch solche Regelungen zu ersetzen, die dem wirtschaftlichen Sinn und Zweck der ungültigen Regelung am nächsten kommen. Regelungslücken werden von
den Vertragspartnern nach Treu und Glauben nach Sinn und Zweck des Auftrages und seiner Bedingungen ausgefüllt.

Grundlagen zur Ausführung der Tiefbauarbeiten

Baugruben- / Grabenverbau

Die Art des Verbaus bleibt dem AN überlassen, sofern sie nicht im LV besonders vorgeschrieben ist. Für die Sicherheit des Verbaus haftet allein der AN. Auf Verlangen ist ein statischer Nachweis für den Verbau unentgeltlich vorzulegen.
Die Baugruben und Gräben sind mit dichtem Verbau herzustellen, hierbei ist der Verbau im Absenkverfahren einzubringen, d.h. auf Grund der erschütterungsempfindlichen anstehenden Böden ist der Verbau schonend mit dem Baugrubenaushub einzubringen.
Das Verbausystem ist auf die geplante Ausführung der gemeinsamen Erneuerung von Ent- und Versorgungsleitungen abzustimmen, insbesondere im Hinblick auf eine Teilverfüllung des Grabens.
Der Verbau ist im Zuge der Arbeiten zurückzubauen (entspr. dem Schichteinbau).

Grabenbreiten

Als Abrechnungsbreiten für Gräben und Gruben werden die Maße wie in den "Besonderen Technischen Vorschriften" festgelegt, sofern den Angebotsunterlagen keine Ausführungsquerschnitte beiliegen. Diese Regelprofile enthalten den erforderlichen Verbau, die dort angegebenen Maße sind Abrechnungsmaße.
Durch Verschulden des AN entstandene Mehrkosten infolge Nichteinhaltung der geforderten Abmessungen gehen zu seinen Lasten. Die zum Austausch der Kanalhausanschlüsse und Straßeneinlaufanschlüsse angegebenen Baugrubengrößen sind ebenfalls abrechnungsmäßig verbindlich.

Deponierung/Verwertung von unbelastetem Aushub

Die Wiederverwendung hat Vorrang vor sonstiger Beseitigung. Aushub, der nicht mit umweltschädlichen Stoffen belastet ist und nicht wiederverwertet werden kann, darf nur an den von der SGD Nord, Regionalstelle Wasserwirtschaft, Abfallwirtschaft, Bodenschutz, Eltzerhofstraße 6a, 56068 Koblenz an den hierfür genehmigten Orten gelagert werden.

Dementsprechend sind Aushubböden mit Zulassungswert bis einschl. Z0*/BM-0* auf eine genehmigte Erdaushubdeponie  zu verbringen wenn das Material keine bauphysikalische Eignung hat, bzw. keine geeignete Baumaßnahme vorliegt.

Eine Verwertung in Gruben zur Verfüllung/Rekultivierung ist unter Umständen nach Bergrecht auch bis zu BM-0* möglich.
Desweiteren gibt es hier auch noch Übergangsregelungen nach §28 Abs. 1 BBodSchV. (LAGA )

Aushub bis BM-F3 ist ausschließlich auf eine hierfür genehmigte Deponie zu verbringen, bzw. einer Weiterverwertung (in technischen Bauwerken) zuzuführen.
Die Erlaubnis ist vor Beginn der Baumaßnahme beizubringen und dem AN vorzulegen.

Über die vor angeführten Zuordnungswerte hinausgehender, überwachungsbedürftiger, gefährlicher Abfall ist den Zentraldeponieen Sehlem/Eiterköpfe anzudienen.

In den EP zu diesen Positionen sind die Annahmegebühren der Deponie sowie die Antragsgebühren, Verwiegekosten und die kostenpflichtigen Verwertungsnachweise einzurechnen.
Der Auftraggeber (AG) bleibt als Abfallerzeuger bis zur ordnungsgemäßen Verwertung/Beseitigung seines belasteten Ausbaustoffs bzw. der ungebundenen/gebundenen Straßenbaustoffe für diese verantwortlich. Dies schließt den  Ausbau, Transport sowie gegenenfalls eine Zwischenlagerung und die Verwertung oder die Beseitigung auf einer Deponie ein. Der Auftragnehmer (AN) hat als Beförderer und/oder Entsorger des belasteten Ausbaustoffs bzw. von Bauabfällen die gleiche
Verantwortung hierfür wie der AG.

Sollte der AN, in Abhängigkeit seiner Verwertungsmöglichkeiten, weitere labortechnische Untersuchungen benötigen, so hat der AN die Beprobungen und ein eventuelles Zwischenlagern
selbst zu organisieren und in die EP's einzukalkulieren. (Bei einer eventuellen Abweichung darf der AG eigene Kontrollprüfungen durchführen).
Schutz des Grabenaushubs gegen Witterungseinflüsse

Die ausgehobenen Bodenmassen sind durch geeignete Maßnahmen gegen Witterungseinflüsse ( Durchfeuchtung ) zu schützen. Die, durch Unterlassung, für den Wiedereinbau unbrauchbar gewordenen Massen sind zu entsorgen und durch tragfähiges Material zu Lasten des AN zu ersetzen.
Eine Vergütung erfolgt hierfür nicht.

Bodenverbesserung unter Rohrauflager

Sofern im Leistungsverzeichnis keine Regelungen bzw. Positionen zur Untergrundverbesserung oder zum Einbau von Schottermaterial unter der Sohle angeführt sind, gilt folgende Regelung:
Bei fehlender Tragfähigkeit des Untergrunds unter dem Rohrauflager ist ein Gesteinskörnungsgemisch, Schotter 0/56 oder 8/56 mm einzubauen. Die Abrechnung erfolgt nach der Position -Schottertragschicht-. Für eventuell erforderliche Ummantelung mit einem Geotextil ist im LV eine entsprechende Zulageposition enthalten.

Wasserhaltung

Oberflächen- und Niederschlagswasser ist durch geeignete Maßnahmen, ohne besondere Vergütung, von der Baugrube fern zu halten.
Die Kosten hierfür sind in die EP einzukalkulieren.

Technische Festlegungen

Bei Arbeiten an in Betrieb befindlichen Entwässerungsanlagen sind die Richtlinien zur Verhütung von Unfällen bei Kanalisationsbetrieben und die Anordnungen der Bauleitung zu beachten!

Abnahme der Gesamtleistung

Die abzunehmende Bauleistung ist vom AN für den AG am vereinbarten Tage der Abnahme zu allen Teilen zugänglich zu machen.  Die hierfür vor und während der Abnahme erforderlichen Hilfskräfte sind vom AN ohne besondere Vergütung zur Verfügung zu stellen.

Bemessung von Bauteilen, Aufstellung und Prüfung von statischen Berechnungen

Auf Verlangen der Bauleitung ist ein statischer Nachweis für die zu verlegenden Rohre und den Grabenverbau ohne besondere Vergütung durch den AN zu erbringen. Rohrleitung und Grabenverbau haben auf jeden Fall den statischen Erfordernissen zu entsprechen.

Zusätzliche Vertragsbedingungen für Bauleistungen:

Ergänzung zu den Technischen Vorschriften :

1.0 Allgemeines

1.1 Verkehrseinschränkungen

Soweit für die Bauarbeiten nicht unbedingt erforderlich, ist der Verkehr während der Bauzeit aufrecht zu erhalten.
Sollte dennoch eine Sperrung notwendig sein, ist dies mit dem Auftraggeber abzusprechen.

Verkehrsregelnde Maßnahmen sind für die klassifizierten Straßen und Ortsstraßen bei den Verkehrsbehörden zu beantragen und entsprechend zu kalkulieren.

Bei Verkehrsbeschränkungen, die lediglich den Baustellenbereich sichern (nicht also wegen des Straßenzustandes im Baustellenbereich erforderlich sind), sind außerhalb der Arbeitszeit - insbesondere an Wochenenden und Feiertagen - aufzuheben.

1.2 Baustellensicherung

Diese ist Bestandteil der Baustelleneinrichtung und wird nicht separat vergütet. (Absperrungen sind Bestandteil der Baustelleneinrichtung.)

Die Baustellensicherung ist gemäß der Straßenverkehrsordnung anzubringen; Beschilderung sowie ordnungsgemäße Beleuchtung sind alleinige Sache des AN.

2.0 Aufbruch und Wiederherstellung von Straßen

Für den Aufbruch und die Wiederherstellung der betroffenen Straßen gelten die einschlägigen Vorschriften und Richtlinien.

Angaben zur Beseitigung von Aufbruchmaterial sind auf dem beigefügten Formular vorzunehmen.

3.0 Erdarbeiten

3.1 Oberboden

Steht im unbebauten freien Gelände Mutterboden an, so ist dieser vor Beginn des Bodenaushubs abzuheben oder -schieben und seitlich zu lagern.
Durch Verschulden des AN unbrauchbar gewordener Boden ist dem AG kostenlos zu ersetzen.

4.0 Baustofflieferung

4.1 Lieferscheine

Lieferscheine, Wiegekarten sind vom AG frühzeitig anzuerkennen.
Nicht anerkannte Lieferscheine bleiben unberücksichtigt.
Vor Einbaubeginn von bit. Mischgut ist der AG frühzeitig zu benachrichtigen.
Außervertragliche Arbeiten dürfen nur nach vorheriger Zustimmung des AG ausgeführt werden.

5.0 Sonstiges

Von allen Fremdmaterialien muss eine Eignungsprüfung vorgelegt werden.

BESONDERE TECHNISCHE VORSCHRIFTEN
(Ergänzung zu den Technischen Vorschriften der VOB)

1.  Absteckungen:
Der AG stellt dem AN, gemäß VOB/B §3, DIN 1961 alle Hauptachsen und Fahrbahnränder analog u. digital zur Verfügung. Die Absteckung selbst erfolgt durch den AN.

2.  Baugrubenaushub:
Nach Verlegung der Rohrleitungen sind die Rohre, sofern im LV nicht anders beschrieben, bis zu 30 cm über Rohrscheitel mit steinfreiem Material lagenweise zu verfüllen, wobei der Boden seitlich mit Handstampfern abzustampfen ist. Die weitere Verfüllung der Baugrube erfolgt ebenfalls lagenweise in einer Stärke von höchstens 30 cm. Die Verwendung von Planierraupen bei der Verfüllung der Baugrube ist nur gestattet, sofern der lagenweise Einbau der Erdmassen gewährleistet ist.
Das maschinelle Abstampfen ist erst ab 1m Überschüttungshöhe zulässig.

3.  Baugrubenbreite für Einzelkanäle:
Die Aushubbreiten der verschalten Rohrgräben gemäß DIN EN 1610 für die verschiedenen Rohrdurchmesser und Rohrmaterialien werden wie folgt festgelegt:

Durchmesser(DN)  Grabenbreite  Durchm.(DN)  Grabenbreite
<100 mm  0,80 m
150 mm  1,00 m  700 mm  1,90 m
200 mm  1,00 m  800 mm  2,15 m
250 mm  1,20 m  900 mm  2,25 m
300 mm  1,20 m  1.000 mm  2,35 m
400 mm  1,45 m  1.100 mm  2,55 m
500 mm  1,55 m  1.200 mm  2,80 m
600 mm  1,75 m  1.400 mm  3,05 m

Die aufgeführten Grabenbreiten gelten für Regelgrabentiefen inkl. Verbau zwischen 1,75m bis 4,00m. Bei Grabentiefen unter 1,75m ist die Grabenbreite um 0,10m zu reduzieren und bei Grabentiefen über 4,00m wird die Grabenbreite um 0,10m erhöht.

4.  Sicherung:
Entfällt.

5.  Bauwerke:
Alle Bauteile, die der Speicherung und Ableitung von Wasser dienen, werden einer Dichtheitsprüfung unterzogen.

6.  Abrechnung:
a)  Die Grabenbreiten werden wie in Abschnitt 3 beschrieben abgerechnet, bei geringeren Breiten wird die tatsächliche Breite angesetzt.

b)  Die Grabentiefe wird gemessen von der Oberkante Straße bzw. Gelände bis zur Rohrsohle zuzüglich Rohrwandung und 15 cm Auflager.
Selbstverschuldete Tieferschachtungen gehen zu Lasten des Auftragnehmers.

c)  Bei bituminösem Straßenaufbruch gilt die Grabenbreite nach Abschnitt 3 zuzüglich einer Verbreiterung von 15 cm auf jeder Grabenseite gemäß ZTVA-StB 97.

Mehraufbruch und dessen Wiederherstellung geht zu Lasten des Unternehmers, unabhängig von Stärke und Qualität der Befestigung.

d)  Die Leitungslängen werden bis Innenkante Schacht gemessen, die Haltungslängen von Schachtmitte bis Schachtmitte.

e)  Der Mehraushub von Schachtbauwerken, sowie die Verfüllung mit Austauschboden ist in den Einheitspreis einzurechnen.

f)  Bei Straßenbefestigungen werden Flächen unter 1,00m² nicht abgezogen
Vorbemerkungen:
Die nachfolgenden Leistungen sind für alle Titel in der  Kalkulation zu berücksichtigen.
Sie werden nicht gesondert vergütet.
Kosten und Erschwernisse und Mehraufwand sind einzurechnen.
Erschwernisse aufgrund beengter Arbeitsräume im öffentlichen Straßenkörper werden über die ausgewiesenen Positionen hinaus nicht gesondert vergütet.
Für die Ausführung der Leistungen wird seitens AG die öffentliche Verkehrsfläche zur Verfügung gestellt .
Werden darüber hinaus Flächen durch den AN in Anspruch genommen, so gehen alle hieraus entstehenden Maßnahmen zu Lasten des AN.
Der AN hat sämtliche Erschwernisse, die sich ggf. durch Bauabschnitte, Überkopf - u. Vorkopfarbeiten ergeben, eigenverantwortlich vor Ort und vor Angebotsabgabe auf seinen Maschinen- und Gerätepark abzustimmen und in den entsprechenden Positionen zu berücksichtigen.

## 1 Außengebietsentwässerung
Datum: 30.07.2026

### Bereich 1 Oberflächenentwässerung

#### Abschnitt 1.1 Baustelleneinrichtung

*Hinweis: Hinweis*
Der Titel Kampfmittelberäumung muss vor dem eigentlichen Baubeginn erfolgen.

Die Ausführung hat durch eine qualifizierte Fachfirma mit fachkundigem Personal gemäß § 20 SprengG zu erfolgen.

Die Koordinierung obliegt dem AN in Zusammenarbeit mit dem AG.

**1.1.10 Einsatzstellen mit Mess- / Sondiertrupp ein- und abrüsten**
*** Pauschalposition
Einsatzstellen mit Mess- / Sondiertrupp ein- und  abrüsten. An- und Abtransport aller für die  Flächendetektion notwendigen Geräte, Werkzeuge und  Betriebsmittel. Inklusive Umsetzen.
Pauschal für Gesamtleistung.
Menge: 1,000 psch

**1.1.20 Vermessungs- / Absteckarbeiten.**
*** Pauschalposition
Vermessungs- / Absteckarbeiten. Einmessung der Räumgrenzen
Pauschal für Gesamtleistung.
Menge: 1,000 psch

**1.1.30 Flächensondierung - Magnetik**
Zerstörungsfreie magnetische Kampfmittelsondierung mit
Oberflächenmagnetik.
Für Untergrundverhältnisse mit geeigneter Dichtedifferenz und begrenzter Reflektion  bis ca. 3,00m Tiefe.

Verdachtsflächen rechnergestützt mittels Georadar detektieren.
Untersuchungsbereich in Messfelder einteilen.
Geografischer Ausdruck der Datenaufnahme.
Belastungskarte erstellen und Belastungen qualifizieren.  Anomalien interpretieren.
Belastung qualifizieren und vermarken.
Ohne Baufeldräumung und ohne Aufgrabung von Anomalien.

Die Fläche befinden sich größtenteils in landwirtschaftlich genutzten Flächen.
Vorhandener Bewuchs ist nicht höher als 0,30m.
Sondierung im Bereich von ferromagnetischen Störquellen wie
- oberirdische Leitungen
- unterirdische Leitungen
- Zäune
- Fundamente
- mineralische Trag- und Deckschichten
und sonstige Hindernisse.
Breite Sondierstrecke ca. 5,0 m
Menge: 1500,000 m2

**1.1.40 Dokumentation und Berichterstellung**
*** Pauschalposition
Zusammenstellen aller Messwerte und aller Einzeldarstellungen (Diagramme oder Farbkarten).
Erstellen eines Abschlussberichtes mit Freigabeprotokoll.
Einstellen eines Lageplanes mit Eintragung aller sondierten / untersuchten Bereiche.
Alle Dokumentationen entsprechend den Anforderungen des
Kampfmittelräumdienstes des Landes Rheinland-Pfalz, einschließlich Abschlussbesprechung mit dem KMRD in dreifacher Ausfertigung übergeben.
Menge: 1,000 psch

**1.1.50 Bergungs-/ Aufgrabetrupp ein- und abrüsten**
Einsatzstelle mit Bergungs-/ Aufgrabetrupp ein- und abrüsten. An- und Abfahrt Hydraulikbagger geeigneter Größe.
Ohne An-/ Abtransport Verbau und Wasserabsenkanlage.
Je zusammenhängendem Einsatz.
Menge: 1,000 St

**1.1.60 Bergungs- / Aufgrabetrupp im Stundenlohn**
Bergungs- / Aufgrabetrupp im Stundenlohn einsetzen.
Maschinelle Aufgrabung von tiefer liegenden Anomalien und Säuberung von Bombentrichtern.
Bewertung und Identifizierung des Störfaktors.
Abstimmung der Vorgehensweise bei Kampfmittelfund mit dem Kampfmittelräumdienst Rheinland-Pfalz.
Aushubmaterial seitlich lagern. Manuelle Freilegung von Anomalien. Bewertung und Identifizierung des Störfaktors. Rückverfüllung der Bergungsgrube mit Aushubmaterial.
Verdichten.
Dokumentation und Berichterstellung.
Truppführer mit Befähigungsschein nach § 20 Sprengstoffgesetz, Maschinist / Baggerfahrer mit Kampfmittelräumkenntnissen.
Die Wiederherstellung der befestigen Flächen erfolgt durch den Auftraggeber.
Gestellung von Hydraulikbagger geeigneter Größe,
Einsatz-Kfz, Sonde, Telefon etc.
Bei stundenweisem Einsatz
Menge: 8,000 Std

**1.1.70 Baustelleneinrichtung**
*** Pauschalposition
Baustelle einrichten und Einrichtung vorhalten während
der gesamten Bauzeit.
Geräte, Werkzeuge und sonstige Betriebsmittel, die zur
vertragsgemäßen Durchführung der Bauleistungen erforderlich sind, auf die Baustelle bringen, bereitstellen und - soweit der Geräteeinsatz nicht gesondert berechnet wird - betriebsfertig aufstellen einschl. der dafür notwendigen Arbeiten. Die erforderlichen festen Anlagen herstellen.
Baubüros, Unterkünfte, Werkstätten, Lagerschuppen
und dgl., soweit erforderlich, antransportieren, aufbauen und einrichten.
Strom-, Wasser-, Fernsprechanschluss sowie Entsorgungseinrichtungen und dgl. für die Baustelle, soweit
erforderlich, herstellen.
Bei Bedarf Zufahrtswege zur Baustelle sowie Lagerplätze,
sonstige Platzbefestigungen und Wege im Baustellenbereich anlegen.
Oberbodenarbeiten einschl. Beseitigen von Aufwuchs für
die Baustelleneinrichtung, soweit erforderlich, ausführen.
Flächen beschaffen, sofern die vom AG zur Verfügung
gestellten nicht ausreichen.
Kosten für Vorhalten, Unterhalten und Betreiben der
Geräte, Anlagen und Einrichtungen einschl. Mieten,
Pacht, Gebühren und dgl. werden nicht mit dieser Pauschale, sondern mit den Einheitspreisen der betreffenden Teilleistungen vergütet.
Soweit nicht für bestimmte Leistungen (z.B. Bedarfs-
Leistungen) für das Einrichten der Baustelle gesonderte Positionen im Leistungsverzeichnis enthalten sind, gilt die Pauschale für alle Leistungen des Abschnittes Straßenbau und Entwässerung des Leistungsverzeichnisses.
Die Vergütung erfolgt mit 30% nach Aufnahme der
Arbeiten. Restliche Zahlungen gemäß Baufortschritt.
Menge: 1,000 psch

**1.1.80 Baustellenräumung**
*** Pauschalposition
Baustelle von allen Geräten, Anlagen, Einrichtungen
und dgl. räumen.
Benutzte Flächen und Wege entsprechend dem ursprünglichen Zustand unter Wahrung der Landschaftspflegerischen Belange ordnungsgemäß herrichten. Verunreinigungen beseitigen.
Soweit nicht für bestimmte Leistungen (z.B. Bedarfs-
Leistungen) für das Räumen der Baustelle gesonderte
Positionen im Leistungsverzeichnis enthalten sind, gilt
die Pauschale für alle Leistungen dieses Abschnittes des Leistungsverzeichnisses.
Menge: 1,000 psch

**1.1.90 Antrag auf Verkehrsrechtliche Anordnung**
*** Pauschalposition
Antrag auf Verkehrsrechtliche Anordnung
(einschl. Verkehrszeichenplan)
für die Bauleistungen des Gesamtauftrages einschließlich ergänzender Anordnungen für einzelne Bauabschnitte, auf Grundlage der STVO, BGV sowie der RSA ausarbeiten und mit der zuständigen Verkehrsbehörde zur Genehmigung abstimmen.
Die genehmigten Unterlagen sind einfach der Bauleitung zuzuleiten.
Menge: 1,000 psch

**1.1.100 Verkehrsregelung durchführen**
*** Pauschalposition
Verkehrsregelung durchführen, Gemeindestraße
Gebots-, Verbots- und Hinweisschilder gemäß StVO und
Angaben der Straßenverkehrsbehörde, anliefern,
aufstellen, umsetzen, vorhalten und nach Beendigung der
Verkehrsbeeinträchtigung wieder abbauen und abfahren.
Einschl. sämtlich anfallenden Aufwendungen und
Gebühren.
Im Preis enthalten ist außerdem die Regelung des
öffentlichen Verkehrs bei kurzzeitigen
Verkehrseinschränkungen vor allem im Bereich der
Baustellenausfahrten, auf die klassifizierten Straßen und Ortsstraßen, bedingt durch den Baustellenbetrieb
sowie die Kosten für die laufende Wartung, Absperrung,
Beschilderung und Beleuchtung.
Menge: 1,000 psch

**1.1.110 Unterhaltung von Straßen**
*** Pauschalposition
Unterhaltung von Straßen
Der AN hat die für die Durchführung der Baumaßnahme notwendigen Straßen und Verkehrswege so zu unterhalten und sauber zu halten, dass eine Verkehrsgefährdung zu keiner Zeit gegeben ist und Staubbelästigungen für Anwohner auf ein vertretbares Maß reduziert sind.
Menge: 1,000 psch

#### Abschnitt 1.2 Allgemeine Arbeiten

**1.2.10 Kopflochüberfahrten aus Stahlplatten liefern**
Kopflochüberfahrten aus Stahlplatten
liefern, herstellen, vorhalten und nach Beendigung
der Arbeiten beseitigen.
Belastung: Schwerlastverkehr
Abrechnungsgröße: Aufbruchbreite + 0,50 m
Aufbruchgröße ca. 2,50 / 2,50 m
Nur auf besondere Anordnung der Bauleitung als
Überführung für den Zeitraum zwischen Aushub Baugrube
und Leitungsarbeiten.
Menge: 15,000 m2

**1.2.20 Kopflochüberfahrten aus Stahlplatten umsetzen**
Kopflochüberfahrten aus Stahlplatten der Vorposition
umsetzen, vorhalten und nach Beendigung
der Arbeiten beseitigen.
Belastung: Schwerlastverkehr
Abrechnungsgröße: Aufbruchbreite + 0,50 m
Aufbruchsgröße ca. 2,50 / 2,50 m
Nur auf besondere Anordnung der Bauleitung als
Überfahrung für den Zeitraum zwischen Aushub Baugrube
und Leitungsarbeiten.
Menge: 15,000 m2

**1.2.30 Dokumentation der Baustelle**
*** Pauschalposition
Dokumentation der Baustelle
Fotos, digital, vor Beginn und während der
Baudurchführung anfertigen.
Fotos beschriften/kennzeichnen und in 2-facher
Ausfertigung gedruckt, 1-fach auf USB-Stick
der Bauleitung übergeben.
Ansatz mind. 50 Fotos.

Die Unterlagen sind Bestandteil der
Abrechnungsunterlagen.
Menge: 1,000 psch

**1.2.40 Lastplattendruckversuche**
Lastplattendruckversuche, ergänzend zur Eigenüberwachung
nach ZTVE-StB herstellen.
Es werden nach Anordnung der Bauleitung zum Nachweis
der ordnungsgemäßen Verdichtung des hergestellten
Rohrgrabens und des Straßenaufbaus
Lastplattendruckversuche durchgeführt.
Einbegriffen ist die Gestellung des Gerätes und des
Gegengewichtes, einschl. Der Auswertung und gutachtlichen Stellungnahme.
Die Druckversuche werden nur anerkannt, wenn die Durch-
Führung über ein anerkanntes Grundbaulabor erfolgt.
Bei Nichterreichen der Sollwerte muss solange nachverdichtet werden, bis die vorgeschriebenen Tragfähigkeitswerte erreicht werden.
Der nach der Nachverdichtung erforderliche Kontrollversuch geht ganz zu Lasten des AN.
Menge: 3,000 St

**1.2.50 Rammsondierung**
Rammsondierung
nach DIN 4094 herstellen.
Es werden nach Anordnung der Bauleitung zum Nachweis der ordnungsgemäßen Verdichtung des Rohrgrabens Ramm-sondierungen durchgeführt.
Einbegriffen ist die Gestellung des Gerätes (mittelschwere Raumsonde Ausführung A, Spitzenquerschnitt 10 cm²), einschließlich Auswertung und gutachterliche Stellungnahme.
Die Rammsondierungen werden nur anerkannt, wenn die Durchführung über ein anerkanntes Grundbaulabor erfolgt.
Bei nicht einhalten der Sollwerte muss der Rohrgraben bis zur OK Rohrummantelung ausgekoffert und anschließlich ordnungsgemäß wieder verfüllt werden.
Der erforderliche Kontrollversuch geht ganz zu Lasten des AN.
Menge: 15,000 m

#### Abschnitt 1.3 Oberflächenaufbruch

**1.3.10 Vorbereiten Oberbodenabtragsflächen mähen/mulchen**
Vorbereiten der Oberbodenabtragsflächen
durch Abmähen/Mulchen der hochgewachsenen Gräser und Kräuter, einschließlich Zerkleinern des Mähgutes, anschließend geschlossene Grasnarbe und Kräuterbewuchs durch geeignete Maßnahme (Fräsen) soweit zerkleinern, dass eine Weiterverwendung des abgetragenen Oberbodens nach der Zwischenlagerung wieder möglich ist. Breite bis ca. 4,00 m.
Menge: 1150,000 m2

**1.3.20 Oberboden abtragen und lagern und auftragen**
Oberboden, Homogenbereich O, im Bereich der geplanten Trasse der Baustraße, in Wiesenflächen, inkl. Arbeitsstreifen,
ggf. einschließlich Vegetationsdecke abtragen. Unrat vorher und während der Arbeiten aussondern.
Unrat in Eigentum des AN übernehmen und von der Baustelle entfernen.

Dicke des Abtrages im Mittel bis 20 cm. Breite bis 4,00 m
Abtragsfläche geneigt.
Oberboden auf ZW-Lager des AN lagern.
Oberboden in regelmäßig geformten Mieten locker aufsetzen, Mietenhöhe bis max. 2 m.
Mengenermittlung nach Aufmass an der Entnahmestelle.

Nach Herstellung der Versorgungsleitungen ist der gelagerte Oberboden wieder aufzutragen.
Menge: 1150,000 m2

**1.3.30 Oberboden auflockern T 20cm**
STLB-Bau 2007-04 002
Oberboden, auflockern, abgleichen und abeggen, mittlere
Tiefe 20 cm.
Menge: 1150,000 m2
Leistungsbereichkatalog: 002

**1.3.40 Planum für Rasenflächen Angleichungsbereich herstellen**
Planum für Rasenflächen herstellen
der Angleichungsfläche Steine, Fremdkörper, Unkraut und schwer verrottbare Pflanzenteile ablesen, Durchmesser der
Steine und Fremdkörper ab 5 cm, Stoffe werden Eigentum
des AN und sind zu beseitigen. Fläche fräsen und zur Einsaat vorbereiten. Nach Ansaat abwalzen, Bodengruppe Oberboden, Abrechnung in der Abwicklung.
Menge: 400,000 m2

**1.3.50 Rasen ansäen Gebrauchsrasen RSM 2.1**
Rasen ansäen, Gebrauchsrasen, RSM 2.1,- Standard -
Menge: 400,000 m2

**1.3.60 Lichtraumprofil schneiden**
In das Baufeld hineinragenden Bewuchs, Hecken, auskragendes Astwerk von Bäumen, Sträuchern o.ä. vollflächig zurückschneiden.Rückschnttiefe bis ca. 1,00 m, Höhe bis ca. 4,50 m, verbleibenden Bestand schonen. Bewuchs auch in geneigten Flächen bis ca. 1:1,5.
Schnittgut und Schlagabraum laden und beseitigen/verwerten.
Menge: 40,000 m

**1.3.70 Baumäste im Lichtraumprofil abtrennen**
Baumäste, d bis ca. 15 cm, welche in das Lichtraumprofil ragen,
durch eine Fachfirma auf einen Zugast oder erforderlichenfalls
auf  Astring absägen. Höhe des lichten Raumes ca. 4,50 m über Fahrbahn. Schnittflächen vollflächig mit Wundbehandlungsmittel versehen.
Schnittgut und Äste laden und beseitigen/verwerten.
Menge: 5,000 St

**1.3.80 Strauch-/Heckenbestand roden, Abr. Verw. AN**
Strauch-/Heckenbestand und sonstiger Aufwuchs bis 0,15 m Stammdurchmesser, in 0,30 m Höhe über Erdboden gemessen,
aufnehmen einschließlich der Wurzeln. Abgerechnet wird die Fläche des Strauchwerkes.
Mittlere Höhe ca. 2,50 bis 3,50 m. Breite ca. 1,00 bis 2,00 m.
Gesamter Schlagabraum der Verwertung nach Wahl ds AN zuführen.
Menge: 10,000 m

**1.3.90 Wurzelstöcke Sträucher/Hecken bis 0,20 m roden**
Wurzelstöcke abgeholzter Sträucher/Hecken bis 0,20m Stammdurchmesser roden.
Wurzellöcher mit geeignetem Boden verfüllen. Boden liefern.
Wurzelstöcke und Schlagabraum der Verwertung nach Wahl des AN zuführen.
Menge: 15,000 m

**1.3.100 Wurzelstöcke roden DU 0,2 bis 0,3 m**
Wurzelstöcke roden. Gemessen wird der Durchmesser der Schnittstelle des Wurzelstockes vor dem Roden.
Durchmesser über 0,2 bis 0,3m.
Wurzellöcher mit geeignetem Boden verfüllen. Boden liefern.
Wurzelstöcke der Verwertung nach Wahl des AN zuführen.
Menge: 3,000 St

**1.3.110 Baum, d>25-35 cm fällen, Material seitl. lagern**
Obstbäum fällen, Wurzelstöcke roden, Stammdurchmesser
> 25 bis 35 cm. Gemessen wird der Stammdurchmesser 1,0 m über Erdboden.
Gesamtes Holz, Stammholz, Äste, Wurzelstöcke und Schlagabraum seitlich lagern.
Menge: 2,000 St

**1.3.120 Obstgehölz/Hecken aufnehmen, lagern und versetzen**
Obstgehölz/Hecken d ca. 0,50-1,0 m, h ca. 1,5-2,0m, einschließlich Wurzelballen  aufnehmen, seitlich lagern, und wieder  versetzen.
Menge: 5,000 St

**1.3.130 Bit.Oberbau senkr.schneiden, bis 15cm**
Bituminösen Oberbau
senkrecht schneiden und zurückschneiden,
Dicke bis ca. 15 cm.
Ausführung mit Fugenschneidegerät,
Anfallende Stoffe beseitigen.
Menge: 20,000 m

**1.3.140 Aufbrechen Bitumenhaltigen Oberbau D bis 15 cm**
Asphaltbefestigung aufbrechen,
Fläche = Fahrbahn.
Dicke der Asphaltbefestigung bis 10 cm.
anfallende Stoffe laden und verwerten, Stoffe nicht gefährlich,
Einschneiden oder Abkanten wird gesondert vergütet.

Stoffe nicht gefährlich, Abfallschlüssel nach AVV (Abfallverzeichnis-Verordnung) 170302 Bitumengemische,
Verwertungsklasse A, mit LKW des AN transportieren, zum Lager/zur Anlage nach Wahl des AN,

die Entsorgungs-/Verwertungsgebühren werden vom AN übernommen.
Bei einer Entsorgung nach Wahl des  AN ist vorab die entsprechende Genehmigung zur Verbringung der Massen vorzulegen. Zusätzlich sind sämtliche eventuell sonstige Anfallenden Kosten/Gebühren und zus. Untersuchungen je nach Erfordernis der jeweiligen Anlage in dieser Position einzukalkulieren.

Einschneiden oder Abkanten wird gesondert vergütet.
Menge: 15,000 m2

**1.3.150 Frostschutzschicht herstellen- Dicke 35 cm**
Schotter-Splitt-Brechsand-Gemisch/Basaltlava/RCL o.glw., profilgerecht einbauen und verdichten, für Frostschutzschichten in Straßen .
Einbaudicke bis 35 cm.
Einbau 'in Teilflächen'

Verdichtungsgrad DPr mindestens 103 v.H. und
Verformungsmodul EV2 auf der Oberfläche mindestens 80
MN/m2.
Material = Baustoffgemisch 0/32 bis 0/45.

Seitliche Abböschungen mit Neigung 1 zu 1,5 anlegen in Bereichen ohne Randeinfassung.
Oberfläche geneigt, Querneigung.
Die Eignung des Materials ist vor Einbau nachzuweisen, die Zustimmung des AG zum gewählten Material ist erforderlich.

Die Abrechnung erfolgt nach Aufmaß und Lieferscheinnachweisen (Wiegescheine).
Ein Soll / Ist-Vergleich ist zu führen.
Menge: 10,000 m3

**1.3.160 Profilausgleich mit Mineralgemisch 0/22 herstellen**
Mineralgemisch/RCL 0/22 liefern und auf vorhandenem
Unterbau i. M. 5 bis 10 cm stark, profilgerecht einbauen.

Einbau als Profilausgleichschicht in Einseitneigung.
Einbau in gesamter Fahrbahnbreite.

Die Eignung des Materials ist vor Einbau nachzuweisen, die Zustimmung des AG zum gewählten Material ist erforderlich.

Abrechnung nach Lieferscheinen.
Menge: 15,000 to

**1.3.170 Asphalttragdeckschicht AC 16 TD**
Asphalttragdeckschicht 10 cm stark. AC 16 TD,
Einbau auf Frostschutzschicht.
Bindemittel B 70/100 für ländliche Wege,
Seitliche Abböschung 2 zu 1 herstellen.

Asphaltmischgut mit Verwendung von Asphaltgranulat ist zulässig.
Einschließlich Eignungsnachweis durch den AN.

Abrechnung nach Fläche. Handeinbau wird nicht gsondert vergütet.

Soll / Ist Nachweis mittels Lieferscheine.
Menge: 15,000 m2

**1.3.180 Asphalttragdeckschicht 10 cm stark f. Sicherung Schachtabdeckungen**
Asphalttragdeckschicht 10 cm stark f. Schachtsicherungen im Gelände herstellen. Einzelgröße ca. 2,00*2,00 m,
Menge: 2,500 to

**1.3.190 Fuge herstellen, ausräumen und vergießen**
Anschlussfuge in Asphaltschicht nachträglich mit  Fugenschneider herstellen und ausräumen, Ausführung in der Deckschicht bzw. der Tragdeckschicht,
Fugenbreite mind. 10 mm, Fugentiefe bis 40 mm.
Vergießen der Fuge mit Bitumenvergussmasse.
Menge: 20,000 m
Leistungsbereichkatalog: 080

*Hinweis: Hinweis*
Teileinfassung der Wirtschaftswege für Rückhaltung bei Starkregen.

**1.3.200 Bordsteine HB15 x 25 aus Beton liefern und setzen**
Bordstein aus Beton,
DIN 483, Form H 15/25,
Basaltbeton, grau, betonglatt,
mit garantierter Frost- und Tausalzbeständigkeit,
erhöhte Biegezugfestigkeit, mit erhöhten Anforderungen an den Witterungswiderstand
(nachzuweisender Wert < 500 g/m² gemäß SLAB Test)
ansonsten Güteeigenschaften nach DIN 1340.
Witterungswiderstand Klasse D,
jedoch Masseverlust  0,15 kg/m². Festigkeit Klasse U,
Abriebwiderstand Klasse I,
jedoch Abriebwiderstand  15 cm³/50cm²,
liefern und verlegen mit Bettung und Rückenstütze,
einschließlich Schalung der Betonbettung,
Bettung und Rückenstütze DIN 18 318 aus Beton C 20/25,
Borde engfugig verlegen. Im Abstand von ca. 8m durchgehende Bewegungsfugen in Betonbettung, Betonrückenstütze und Bordsteinfuge durch Trennschichten aus Bitumenpappe oder bitumenimprägniertem PUR-Schaumstoff.
Menge: 30,000 m

**1.3.210 Hochbordsteine auf Passmaß trennen**
Hochbordsteine quer und schräg schneiden,
Bordsteine aus Beton, Form H 15/25.
Menge: 4,000 St

#### Abschnitt 1.4 Baustraße

*Hinweis: Hinweis*
Das  Baufeld befindet sich in landwirtschaflich genutzten Flächen, bestehend aus einer Obstwiese sowie Weingbergsflächen.
Bei nasser Witterung wird hier, eventuell auch nur in Teilbereichen, eine Baustraße für die Verlegung
des Oberflächenkanals benötigt.
Diese muss komplett zurückgebaut werden!

**1.4.10 Baustraße für die Verlegung des neuen RW Kanal**
Baustraße für Trasse der neuen RW-Leitung herstellen, Länge ca. 270 m, Breite ca. 3,50 m,  Aushub ca. 0,25 m stark nach Abtrag des Oberbodens.
Boden lösen und laden und innerhalb der Baustelle in regelmäßig geformten Mieten lagern.

Nach Herstellung der Entwässerungsleitungen wieder aufnehmen und in der Trasse einbauen.
Liefern und einbauen von ca. 0,25 m Bodenverbesserung aus natürlichen Baustoffen (Privatparzellen) wie
Lava- oder Schottergemisch 0-60 bis 0-100 nach Wahl des AN.
Material nach Verlegen der Entwässerungsleitungen aufnehmen
und in Eigentum des AN zur weiteren Verwendung übernehmen.
Menge: 270,000 m

**1.4.20 Untergrundverbesserung mit Krotzen 60/120**
Untergrundverbesserung mit Krotzen 60/120,
auf besondere Anweisung der Bauleitung,
Schichtdicke bis 0,20m, in Teilflächen,
liefern, einbauen und statisch verdichten.
Lieferscheinnachweis
Menge: 25,000 to

**1.4.30 Ausbesserung Baustraße**
Ausbesserung der Baustraße mit kornabgestuftem Gesteinskörnungsgemisch 0/ 45-56 mm
auf besondere Anweisung der Bauleitung,
Schichtdicke bis 0,20 m, in Teilflächen,
liefern, einbauen und verdichten.
Menge: 20,000 to

#### Abschnitt 1.5 Regenwasserkanal

*Hinweis: Hinweis*
Die Abrechnung der Grabentiefen erfolgt abzgl. des Oberbodens im Bereich der landwirtschaftlichen Flächen.

**1.5.10 Örtliche Absteckung durchführen ca. 4 Bauwerke**
*** Pauschalposition
Der AG stellt dem AN, gemäß VOB/B §3, DIN 1961, alle
Schachtkoordinaten des RW-Kanals analog u. digital
zur Verfügung. Weiterhin erhält der AN einen Ausführungs- und Absteckplan als DXF-Datei.
Die vom AN durchgeführte Absteckung ist vor der Ausführung von der Bauleitung abnehmen zu lassen.
Die Leistung umfasst:
- Absteckung der Schachtbauwerke in der Örtlichkeit
- alle erforderlichen Absteckmaterialien
Menge: 1,000 psch

*Hinweis: Hinweis*
Der Grabenaushub erfolgt einschließlich der Auflagerverbesserung in einem Zuge.
Die Grabentiefen werden im Gelände alle 20 m über Aufmaß ermittelt.

**1.5.20 Leitungsgraben Einzelverlegung herst. Homogenbereich B1; Tiefe bis 3,0 m M.Verb./+ 10 m3 W, ges. Aushub entfernen**
Boden für Leitungsgraben bei Einzelverlegung der Regenwasserleitungen ausheben.

Straßenaufbruch wird gesondert vergütet,
siehe Untersuchungsberichte des Labor ICP.
Grabentiefe bis 3,0 m, Homogenbereich B1.
Breite der Grabensohle 'gemäß den zusätzlichen technischen Vorbemerkungen für Einzelgräben'.

Der Aushub  der Zuordnungsklasse BM-0 nach EBV ist zu einer genehmigten Erdaushubdeponie abzufahren und abzuladen.

Bei einer Entsorgung nach Wahl des  AN ist vorab die entsprechende Genehmigung zur Verbringung der Massen vorzulegen. Zusätzlich sind sämtliche eventuell sonstige anfallenden Kosten/Gebühren und zus. Untersuchungen je nach Erfordernis der jeweiligen Anlage in dieser Position einzukalkulieren.

Der AN legt dem AG einen entsprechenden Entsorgungsnachweis vor.
Die Deponie-/Verwertungsgebühren trägt der AN und sind somit in die Position einzukalkulieren.

Der Mehraufwand für das Lösen in Schichten und
Sektoren versch. Größenordnungen zum Trennen des
Materials gemäß den Angaben des AG wird nicht gesondert
vergütet.

Abgerechnet wird nach Abtragsprofilen.

Diese Position gilt auch für die Tieferkofferung bei schlechten Bodenverhältnissen unter Rohrsohle!
Menge: 450,000 m3

**1.5.30 Leitungsgraben Einzelverlegung herst. Homogenbereich B1; Tiefe bis 3,0 m M.Verb./+ 10 m3 W**
Boden für Leitungsgraben bei Einzelverlegung der Regenwasserleitungen ausheben.

Straßenaufbruch wird gesondert vergütet,
siehe Untersuchungsberichte des Labor ICP.
Grabentiefe bis 3,0 m, Homogenbereich B1.
Breite der Grabensohle 'gemäß den zusätzlichen technischen Vorbemerkungen für Einzelgräben'.

Der Aushub  der Zuordnungsklasse BM-0 nach EBV,
ist zur Wiederverwendung seitlich im Abstand von 60 cm vom Grabenrand zu lagern und nach Verlegen der Leitung im Graben wieder einzubauen und zu verdichten.

Sollte keine seitliche Lagerung möglich sein, ist das Aushubmaterial auf einen vom AN zu wählenden Lagerplatz im Baufeld zu transportieren und bei Eignung zum Wiedereinbau fachgerecht zu lagern und gegen Feuchtigkeitszutritt zu schützen.
Hierfür erfolgt keine gesonderte Vergütung.
Vorschriftsmäßiger Wiedereinbau mit lageweiser (25 cm stark) Verdichtung gem. ZTVE (EV2=45 MN/m2).
Fehlenden Verfüllboden einbauen und verdichten, wird gesondert vergütet.
Abgerechnet wird nach Abtragsprofilen.

Diese Position gilt auch für die Tieferkofferung bei schlechten Bodenverhältnissen unter Rohrsohle!
Menge: 260,000 m3

**1.5.40 Leitungsgraben Einzelverlegung herst. Homogenbereich A; Tiefe bis 3,0 m M.Verb./+ 10 m3 W, ges. Aushub entfernen**
Boden für Leitungsgraben bei Einzelverlegung der Regenwasserleitungen ausheben.

Straßenaufbruch wird gesondert vergütet,
siehe Untersuchungsberichte des Labor ICP.
Grabentiefe bis 3,0 m, Homogenbereich A.
Breite der Grabensohle 'gemäß den zusätzlichen technischen Vorbemerkungen für Einzelgräben'.

Der Aushub  der Zuordnungsklasse BM-0* nach EBV ist zu einer genehmigten Erdaushubdeponie abzufahren und abzuladen.

Bei einer Entsorgung nach Wahl des  AN ist vorab die entsprechende Genehmigung zur Verbringung der Massen vorzulegen. Zusätzlich sind sämtliche eventuell sonstige anfallenden Kosten/Gebühren und zus. Untersuchungen je nach Erfordernis der jeweiligen Anlage in dieser Position einzukalkulieren.

Der AN legt dem AG einen entsprechenden Entsorgungsnachweis vor.
Die Deponie-/Verwertungsgebühren trägt der AN und sind somit in die Position einzukalkulieren.

Der Mehraufwand für das Lösen in Schichten und
Sektoren versch. Größenordnungen zum Trennen des
Materials gemäß den Angaben des AG wird nicht gesondert
vergütet.

Abgerechnet wird nach Abtragsprofilen.

Diese Position gilt auch für die Tieferkofferung bei schlechten Bodenverhältnissen unter Rohrsohle!
Menge: 265,000 m3

**1.5.50 Leitungsgraben Einzelverlegung herst. Homogenbereich A; Tiefe bis 3,0 m M.Verb./+ 10 m3 W**
Boden für Leitungsgraben bei Einzelverlegung der Regenwasserleitungen ausheben.

Straßenaufbruch wird gesondert vergütet,
siehe Untersuchungsberichte des Labor ICP.
Grabentiefe bis 3,0 m, Homogenbereich A.
Breite der Grabensohle 'gemäß den zusätzlichen technischen Vorbemerkungen für Einzelgräben'.

Der Aushub  der Zuordnungsklasse BM-0* nach EBV,
ist zur Wiederverwendung seitlich im Abstand von 60 cm vom Grabenrand zu lagern und nach Verlegen der Leitung im Graben wieder einzubauen und zu verdichten.

Sollte keine seitliche Lagerung möglich sein, ist das Aushubmaterial auf einen vom AN zu wählenden Lagerplatz im Baufeld zu transportieren und bei Eignung zum Wiedereinbau fachgerecht zu lagern und gegen Feuchtigkeitszutritt zu schützen.
Hierfür erfolgt keine gesonderte Vergütung.
Vorschriftsmäßiger Wiedereinbau mit lageweiser (25 cm stark) Verdichtung gem. ZTVE (EV2=45 MN/m2).
Fehlenden Verfüllboden einbauen und verdichten, wird gesondert vergütet.
Abgerechnet wird nach Abtragsprofilen.

Diese Position gilt auch für die Tieferkofferung bei schlechten Bodenverhältnissen unter Rohrsohle!
Menge: 125,000 m3

**1.5.60 Handschachtung, Zulage**
Boden der Gräben, in vorgenannten Tiefen,
profilgerecht lösen,
Arbeiten von Hand als Zulage.
Menge: 5,000 m3
Leistungsbereichkatalog: 002

**1.5.70 Verbaupl. Graben H bis 3,0 m Sohlen-B 1,2-2,5 m herstellen beseitigen**
Verbau mit Verbauplatten DIN 4124 für Graben, Höhe bis
3,0 m, Breite der Sohle zwischen den Bekleidungen über
1,50 bis 1,70 m, Homogenbereich A-B1, herstellen
und wieder beseitigen.
Verbau-Elemente sind im Absenkverfahren einzubringen und entsprechend dem Fortgang der Verfüllung und Verdichtung schrittweise zurückzubauen.
Abgerechnet wird von der vorgeschriebenen Oberkante des Verbaus bis zur Baugrubensohle.
Abrechnung bei Stufengraben einseitig.
Menge: 1500,000 m2
Leistungsbereichkatalog: 006

*Hinweis: Hinweis*
Zwecks Tiefenlage muss beim Queren der Gasleitung vorab eine Suchschachtung erfolgen, um die Tiefenlage dieser zu überprüfen.

**1.5.80 Suchgraben**
Boden für Suchgraben ausheben, zur Wiederverwendung seitlich lagern und nach Beendigung der Suche wieder einbauen und verdichten.
Vorschriften der Versorgungsunternehmen beachten.
Klassen 3 bis 6.
Grabentiefe bis 2,0 m
Straßenaufbruch wird gesondert vergütet.
Verbau entsprechend statischen und konstruktiven Erfordernissen herstellen, vorhalten und von der Baustelle entfernen.
Abgerechnet wird nach Abtragsprofilen.

Jeglicher Suchgraben ist mit der Bauleitung im Vorfeld abzustimmen. Nachträgliche Suchgräben werden nicht anerkannt.
Menge: 3,000 m3

**1.5.90 Sicherung vorh. längslaufender Leitungen, einschl. Handarbeit**
Im Aushubbereich des Rohrgrabens in Betrieb befindliche, längslaufende Rohrleitungen (<= DN 300), Wasserleitungen, Kabelbündel erkunden und zur Sicherung von Hand freilegen.
Wenn mehrere Kabel oder Leitungen untereinander liegen, oder wenn der Abstand nicht größer als 50 cm ist, wird nur eine längslaufende Leitung berechnet
In dieser Position wird der Mehraufwand bei der Kanal- bzw. Wasserleitungsherstellung, bedingt durch die längslaufenden Leitungen, vergütet. Es werden somit nur solche Leitungen aufgemessen, die einen echten Mehraufwand erfordern. Das reine Feststellen der Leitungstrasse ist in der Bodenaushubposition enthalten.
Die Sicherung der für diese Leitungen verlegten Erdungs- und Trassenwarnbänder ist im EP einzurechnen und wird nicht als gesonderte Leistung vergütet.
Ebenso ist bei Wiederverfüllung des Rohrgrabens die notwendige Sandummantelung, Verlegung des Trassenwarnbandes, evtl. Abdecksteine usw. in die Position einzukalkulieren.
Reparaturen infolge Beschädigung sowie Ersatz von Materialien beim Wiedereinbau gehen zu Lasten des AN.
Menge: 5,000 m

**1.5.100 Sicherung vorh. Leitungskreuzungen, einschl. Handarbeit**
Kreuzungssicherung für die Dauer der Bauarbeiten mit vorhandenen in Betrieb befindlichen Rohrleitungen, Wasserleitungen, Kabelbündeln etc.
Wenn mehrere Kabel oder Leitungen untereinander liegen, oder wenn der seitliche Abstand nicht größer als 50 cm ist, wird nur eine Kreuzung berechnet. Wenn die Leitungen den Rohrgraben schräger als 45° zur Rohrachse  kreuzen, wird nur eine Kreuzung berechnet.
Der Mehraufwand für das Freilegen der Leitung in Handschachtung sowie alle anderen Erschwernisse beim Verbau, bei der Rohrverlegung und dem Bodenaushub unterhalb der Leitung bis zur Grabensohle sind in den EP einzurechnen.
Die Sicherung der für diese Leitungen mit verlegten Erdungs- und Trassenwarnbändern ist im EP einzurechnen und wird nicht als gesonderte Leistung vergütet.
Ebenso ist bei Wiederverfüllung des Rohrgrabens die notwendige Sandummantelung, Verlegung des Trassenwarnbandes, evtl. Abdecksteine usw. in die Position einzukalkulieren.
Die querlaufenden Leitungen sind einzustationieren. Mit der Einstationierung sind die Leitungen zu benennen (FmA, RWE, Wasser, Gas usw). Gleichzeitig ist die Höhe ab OK Straße bzw. OK Gelände einzumessen.
Reparaturen infolge Beschädigung sowie Ersatz von Materialien beim Wiedereinbau gehen zu Lasten des AN.
Menge: 2,000 St

*Hinweis: Hinweis*
Die Drainagewirkung des Rohrauflager und der Rohrummantelung muss ca. alle 35 m mit einem Querriegel unterbunden werden.
Zwecks Ableitung des Oberflächenwasser wird vor dem Riegel eine Drainage an den Entwässerungskanal angeschlossen.

**1.5.110 Sperr-Riegel mit mineralischer Kapselung im Grabenbereich**
Steinfreies Umhüllungsmaterial (mineralische Kapselung) für Sperrriegel im Grabenbereich bis 30 cm über Rohrscheitel liefern, einbauen und  fachgerecht verdichten.
Siehe auch das ATV-DVWK-M 146 Arbeitssblatt Abschnitt 3.2.1 'Mineralische Kapselung'.

Der Riegel ist umlaufend ca. 0,30 m tief in den gewachsenen Boden einzubinden. Breite des Sperrriegel ca. 0,50m.
Verbrauch je Riegel ca. 4,0 to.

Das Material hat den ATV-Richtlinien zu entsprechen und darf keine aggressiven Bestandteile enthalten.
Geforderte Produkteigenschaften:
- Maschinell hergestellte mineralische Abdichtung, aus
  natürlichen Stoffen
- Materialzuordnung LAGA Z0
- Frostempfindlichkeitsklasse F1
- auch noch nach 15 Jahren wurzeldicht
- Kein Schrumpfen oder Reißen, selbst nach vollständiger
  Austrocknung
- Dichtigkeit vor und nach Trocknung unverändert
- Recycelbar, dabei noch Boden verbessernd wirkend
- Verdichtbarkeitsklasse V1, Einbau nahezu
  witterungsunabhängig
- Dichtigkeit KF-Werte von 10 hoch -10 m/s
  (Durchschnittswerte)
- Auch bei Beständigkeitsprüfung keine Veränderung der
  Dichtigkeit
Abrechnung nach Solleinbau (Wiegeschein).

Ein Soll / Ist-Vergleich ist zu führen
Menge: 30,000 to

**1.5.120 Sattelstück DN/OD 160/90° liefern und einbauen SB DN 500**
Sattelstück DN/OD 160/90°, o. glw. für Hauptrohrnennweite DN 500, für Rohrwanddicken des Hauptrohres von 30 mm bis 85 mm, Farbe: rotbraun (RAL 8023), aus weichmacherfreiem Polyvinylchlorid (PVC-U), mit DIBt-Zulassung Nr.: Z-42.1-306, mit 1 angeformten Muffe sowie integriertem Kugelgelenk, abwinkelbar von 0° bis 13° gemäß DWA A 139, mit bei abgewinkeltem Kugelgelenk sichtbarer Beschriftung "Kugelgelenk" bzw. "VARIOmuffe", , inklusive einer dem Innenradius des Hauptrohres angepassten unteren Elastomerdichtung zum Abdichten der Verbindung zum Hauptrohr und vollständiger Abdeckung der gesamten Bohrungsleibung sowie einem dem Außendurchmesser des Hauptrohres angepassten Distanzring inklusive Einfüllöffnung für Expansionsharz und einem Gewinderad zum Anziehen des Sattelstückes von außen an das Hauptrohr, mit Expansionsharz zum Ausfüllen des Ringspaltes und zur Gewährleistung des Korrosionsschutzes bei Stahlbetonrohren, mit von der Innenseite des Hauptrohres zu sehender Gravur der Nennweite des Hauptrohres, zum nachträglichen Anschluss von Abwasserrohren und Formstücken aus weichmacherfreiem Polyvinylchlorid (PVC-U) nach DIN EN 1401-1 DN/OD 160 an Abwasserrohre aus Beton und Stahlbeton nach DIN 4032/4035 bzw. DIN EN 1916 sowie an alle glattwandigen Kanalrohre der Nennweite DN 300-500 mit zuvor aufgeführten Wanddicken einschließlich aller Materialien frei Baustelle, liefern und nach Einbauanleitung des Herstellers verlegen.

Im Einheitspreis ist der fachgerechte Anschluss mittels
Kernbohrgerät (Bohrung: 200 mm +2/-1mm) am Hauptkanal
einzurechnen.
Menge: 6,000 St

**1.5.130 PVC-U Red.Stück 160/110 a.Z.**
Reduktionsstück DN/OD 160/110, eine angeformte Muffe
SDR-Klasse: 34
Farbe (RAL): 5015 blau
Technische Eigenschaften:
Material: Polyvinylchlorid (PVC-U), weichmacherfrei
E-Modul: = 3200 kN/m² kurzzeit bzw. = 1600 kN/m² langzeit
Einbautiefe: 0,5 bis 6 m,
bis LM1 nach DIN EN 1991-2 / SLW 60
Dichtungssystem: FE-Dichtung (fest eingelegt)

nach DIN EN 681-2
Wandaufbau: Vollwand
100 % recyclebar
a.Z.
Menge: 6,000 St

**1.5.140 Vollsickerrohrleitung verlegen DN 110**
Sickerrohrleitung liefern und in Rohrgraben verlegen,
Vollsickerrohr DN/OD 110, muffenlos

Wanddicke: 3,6 mm
Baulänge: 3,0 m
Farbe (RAL): 5015 blau
Technische Eigenschaften:
Material: Polyvinylchlorid (PVC-U), weichmacherfrei
Ringsteifigkeit: = 10,5 kN/m² nach ISO 9969
Einbautiefe: 0,5 bis 6 m, bis SLW 60
100% recycelbar
E-Modul: = 3000 kN/m² kurzzeit bzw. = 1500 kN/m² langzeit
Schlitzanordnung: entsprechend DIN 4262-1
Schlitzbreite: 2,5 mm
Schlitzlänge: 40 mm
Stegbreite (Schlitz zu Schlitz): 20 mm
freie Eintrittsfläche: ca. 178 cm²/m
Wasserschutzzone: II und III gemäß DWA-A 142
Dichtungssystem: FE-Dichtung (fest eingelegt)
nach DIN EN 681-2

Inkl. der für die fachgerechte Verlegung erforderlichen Doppelmuffen mit innen liegendem Steg und zwei fest eingelegten, ölbeständigen FE-Dichtungen, dicht bis 2,5 bar Prüfdruck - liefern und nach Einbauanleitung des Herstellers verlegen.
Menge: 18,000 m

**1.5.150 Muffenstopfen DN 110**
Muffenstopfen DN/OD 110, muffenlos
SDR-Klasse: 34
Farbe (RAL): 5015 blau

Technische Eigenschaften:
Material: Polyvinylchlorid (PVC-U), weichmacherfrei
E-Modul: = 3200 kN/m² kurzzeit bzw. = 1600 kN/m² langzeit
Einbautiefe: 0,5 bis 6 m,

Wandaufbau: Vollwand
100 % recyclebar

liefern und nach Einbauanleitung
des Herstellers verlegen
Menge: 6,000 St

*Hinweis: Hinweis*
Verfüllen des Bestandskanal in Teilabschnitten nach Fertigstellung des neuen RW-Kanal.
Da der Bestandskanal des öfteren zusammengebrochen ist,
ist es möglich, dass keine vollständige Verdämmung erfolgt.

**1.5.160 Abmauern der vorh. Rohrleitung DN 600 Bestandsschacht**
Abmauern der vorh. Rohröffnung DN 600 für Verfüllung des Kanals mit Kanalfüllstoff, mit Kanal-Radialklinker Form C mit Kanalmauermörtel nach DIN 19573.
Einschließlich Herstellen der Entlüftungsöffnung für die Verfüllung mit Kanalfüma nach Wahl des AN.
Menge: 5,000 St

**1.5.170 Abmauern der vorh. Rohrleitung DN 300 Bestandsschacht**
Abmauern der vorh. Rohröffnung DN 300 für Verfüllung des Kanals mit Kanalfüllstoff, mit Kanal-Radialklinker Form C mit Kanalmauermörtel nach DIN 19573.
Einschließlich Herstellen der Entlüftungsöffnung für die Verfüllung mit Kanalfüma nach Wahl des AN.
Menge: 1,000 St

**1.5.180 Entlüftungsleitung PVC DN 100 herstellen**
Entlüftungsleitung aus PVC-Rohr DN 100, SN 4, in den Schachtbauwerken herstellen und nach Wahl des AN
im Schacht abstützen/verankern.
Menge: 20,000 m

**1.5.190 Bögen PVC DN 100 15-45 a.Z.**
Bögen PVC DN 100 15-45 in Entlüftungsleitung einbauen a.Z.
Menge: 15,000 St

**1.5.200 Kanal verfüllen Füllstoff DN 600 liefern und einbauen**
Stillgelegten Kanal verfüllen mit hydraulisch gebundenem, fließfähigem Füllstoff, einschl. Entlüftungs- und Einfüllöffnungen anlegen, Kanal DN 600, einschl. vorh. Schachtunterteile.
Menge: 80,000 m3

*Hinweis: Hinweis*
Teilabbruch Schachtbauwerke bis ca. 1,0 m unter Gelände.

**1.5.210 Teilabbruch Schachtbauwerk abbrechen**
Teilabbruch vorhandener Schachtbauwerke bis DN 1000 rund und eckig  DN 1000 SB/B/-Schachtringe und Konen abrechen und aufnehmen im Zuge der Kanalverlegung,
Tiefe ca. 1,5-2,0 m inkl. Abdeckung.
Schachtunterteil wird mit Füma der Positionen zuvor verfüllt.
Einschließlich der Erdarbeiten.
Menge: 10,000 m

**1.5.220 vorh.Schachtabdeckung Kl.B-D l.W.610 mm aufnehmen**
Vorhandene Schachtabdeckung Klasse  B-D 400, DIN EN 124, oder glw., einschließlich Auflagerringen aufnehmen und einer Verwertung zuführen, einschl. der Verwertungskosten.
Menge: 5,000 St

**1.5.230 Abdeckplatte DN 1000 Typ 2 ohne Öffnung**
Typ 2 nach DIN EN 1917 und DIN 4034-1

Fügung:  Muffe in der Stahlgussmuffe erhärtet
Dichtung: lose vorgeschmierte Gleitringdichtung in
Kombination mit integriertem Quarzsandschlauch als Lastausgleich lose vorgeschmierte Gleitringdichtung
Einstiegsöffnung: ohne
Bauhöhe: 200 mm

liefern und auf zurückgebaute Bestandsschächte (Unterteil/Schachtring) versetzen.
Menge: 5,000 St

**1.5.240 Bodenersatz Auflagerverbeserung**
Geeignete Massen frei Baustelle liefern und als Baugruben- und Grabenverfüllung einbauen und nach den Regeln der Technik verdichten, einschließlich des vorschriftsmäßigen Rückbaus des Verbaues.
Die Verfüllung ist mit gering bindigem, verdichtungsfähigem Material:
Kornnteil < 0,063 mm > 12 %,
Maximale Größe 56 mm
(z.B kleinstückiger Hartgesteinschutt, Basaltlava, RCL) durchzuführen.
Der Verdichtungsgrad wird festgelegt auf EV 2 > = 45 MN/m².

Die Eignung des Materials ist vor Einbau nachzuweisen, die Zustimmung des AG zum gewählten Material ist erforderlich.

Die Abrechnung erfolgt nach Aufmaß und Lieferscheinnachweisen (Wiegescheine).
Ein Soll / Ist-Vergleich ist zu führen.
Menge: 185,000 m3

**1.5.250 Bodenverbesserung Körnung 60/120 D 15 cm**
Bodenverbesserung in der Grabensohle, bei aufgeweichten  Bodenschichten,
Grabenbreite über 1,0 bis 1,55 m,
Aus Krotzen, Körnung 60/120, Schichtdicke bis 15 cm, verdichten, Verdichtungsgrad mind. DPr 0,98,
Menge: 30,000 to
Leistungsbereichkatalog: 080

*Hinweis: Hinweis*
Wenn die Filterstabilität gegenüber dem anstehenden Erdreich nicht gewährleiset ist, ist die Auflagerverbesserung in ein Geotextil einzuschlagen.

**1.5.260 Filtervlies zwischen Auflagerverbesserung und Leitungszone**
Filtervliesbahnen liefern und zur Abtrennung auf der
Ausgleichschicht der Bodenverbesserung einbauen,
Auflagerverbesserung vollständig einschlagen mit Vlies GRK 3
Flächengewicht  150 g/m2,
Naht- und Stossüberdeckung mind. 20 cm ist einzurechnen.
Menge: 500,000 m2

**1.5.270 Planum Rohrgrabensohle Abweichung +/-2cm**
Planum auf Rohrgrabensohle herstellen,
zulässige Abweichung von der Sollhöhe +/- 2 cm,
Verformungsmodul mind. EV2 45 MN/m2.
Menge: 440,000 m2

**1.5.280 Rohrumhüllung und Rohrauflager liefern und einbauen**
Steinfreies Bettungs- und Umhüllungsmaterial für Rohrleitungen, gem. DIN 1610 bis 30 cm über Rohrscheitel liefern, einbauen und  fachgerecht verdichten.
Rohrbettung 15 cm stark.
Material in gebrochener oder runder Form bis Größkorn 0/22
Die Umhüllung der vorgefundenen längs- und querlaufenden Leitungen bei der Grabenverfüllung werden ebenfalls über diese Position abgegolten.
Das Material hat den ATV-Richtlinien zu entsprechen (Bodenart G1) und darf keine aggressiven Bestandteile enthalten.

Abrechnung nach Solleinbau (Wiegeschein).
Ein Soll / Ist-Vergleich ist zu führen
Menge: 385,000 m3

**1.5.290 Bodenersatz Rohrgrabenverfüllung**
Geeignete Massen, ausgenommen Füllsand,
frei Baustelle liefern und als Baugruben- und Grabenverfüllung einbauen und nach den Regeln der Technik verdichten, einschließlich des vorschriftsmäßigen Rückbau des Verbaues.
Die Verfüllung ist mit gering bindigem, verdichtungsfähigem Material:
Kornanteil < 0,063 mm > 12 %,
Maximale Größe 56 mm
(z.B kleinstückiger Hartgesteinschutt, Basaltlava, RCL) durchzuführen.
Der Verdichtungsgrad wird festgelegt auf EV 2 > = 45 MN/M².

Die Eignung des Materials ist vor Einbau nachzuweisen, die Zustimmung des AG zum gewählten Material ist erforderlich.

Die Abrechnung erfolgt nach Aufmaß und Lieferscheinnachweisen (Wiegescheine).
Ein Soll / Ist-Vergleich ist zu führen.
Menge: 50,000 m3
Leistungsbereichkatalog: 002

**1.5.300 Planum Abweichung +/-2 cm**
Planum auf verfüllter Grabenoberfläche herstellen,
zulässige Abweichung von der Sollhöhe +/- 2 cm,
Verformungsmodul mind. EV2 45 MN/m2.
Menge: 440,000 m2
Leistungsbereichkatalog: 002

**1.5.310 Wasserhaltung für Gräben**
In dieser Pos. sind alle Maßnahmen einzurechnen, die zur Schaffung von trockenen Rohrgräben erforderlich sind.

Zur Position "Grundwasserhaltung" gehören u.a. das Vorhalten und Betreiben der Pumpen, der Sammel- und Abflussleitungen, der Reserveaggregate, der Notstromaggregate und die Dränagen zum Zwecke der Wasserhaltung (Grundwasserabsenkung ca. 50 cm unter Sohle) -soweit erforderlich- ebenso die Bewachung der Grundwasserhaltungsanlage über 24 H/d, auch sonn- und feiertags.

Die Grundwasserhaltungsanlage ist so zu wählen, dass keine Feinstbestandteile aus dem Untergrund abgepumpt werden.

Beginn und Ende der Grundwasserhaltung ist mit der Bauleitung zu vereinbaren. Sie beginnt in der Regel mit dem Antreffen des Grundwassers bei Herstellung des Bodenaushubs und endet mit der Fertigstellung der Arbeiten. Die erforderliche Verbindungsleitung ist einzukalkulieren.

Der Bieter hat sich auf jeden Fall an Ort und Stelle über die bestehenden und die zu erwartenden Grundwasserverhältnisse Klarheit zu verschaffen. Mit den Pauschalen sind die gesamten Wasserhaltungsmaßnahmen für die Rohrverlegung (dem Umfang dieses LV entsprechend) abgegolten.

Die erf. Maßnahmen während des Baues hat der AN voll verantwortlich zu treffen, d. H. für eingesetzte E-Pumpen sind wirksame, ausreichend bemessene Ersatzaggregate, seien es Dieselpumpen oder ein Notstromaggregat vorzuhalten, um bei Ausfall der Stromlieferung schädigende Unterbrechung der notwendigen Wasserhaltung vorzubeugen.

Eine Vergütung für Grundwasserhaltungsmaßnahmen erfolgt nur, wenn tatsächlich entsprechende Aufwendungen erforderlich werden.
Die Festlegung des Wasserandranges erfolgt durch Messung der Füllzeit eines 1000 l Behälters in Anwesenheit der Bauleitung.

Die Kosten für die erf. Einleitungsgenehmigung sind mit zu berücksichtigen.
Für einen Wasserandrang bis  5 -10 l/s je 20 m Haltungslänge.
Menge: 290,000 m

**1.5.320 Stahlbetonrohre DN 500 liefern und verlegen**
Abwasserkanal DIN EN 1610 aus Stahlbetonrohren DIN EN
1916 und DIN V 1201, Kreisquerschnitt ohne Fuß mit
Glockenmuffe, DN 500, Rohrverbindung als
Kompressionsdichtung aus Elastomeren mit dichter
Struktur nach DIN EN 681-1 und DIN 4060, Verlegung in
vorhandenem verbautem Graben,

Nennweite: DN 500 mm
Baulänge 3,00 m
Betongüte mindestens C 40/50
Statische Bewehrung mit BSt 550

Einbaubedingungen/Grabenbedingungen
Überdeckung im Endzustand:
Hmin =  0,50 m
Hmax =  5,00 m
Verkehrslast:  SLW 60
Menge: 273,000 m

**1.5.330 SB-Gelenkstück SM/SS SB DN 500, Zulage**
Stahlbeton-Gelenkstücke Ausführung SS/SM DIN 4035 zum
gelenkigen Anschluss der Stahlbetonrohre an
Schachtbauwerke liefern und einbauen.
Als Zulage zur Rohrleitungsposition.
Rohrdurchmesser DN 500
Menge: 6,000 St

**1.5.340 Rohrpassschnitte für SB-Rohre DN 500**
Rohrpassschnitte für SB-Rohre
in fertiger Arbeit, als Zulage zur Rohrverlegeposition
Rohrdurchmesser DN 500.
Menge: 1,000 St

*Hinweis: Hinweis*
Herstellung von Regen- und Schmutzwasserkanälen.
Muffenloses Vollwand-Kunststoffrohr DN entsprechend
Pos., Farbe: Außen und Innen; blau für
Regenwasserkanäle und braun für Schmutzwasserkanäle,
aus weichmacherfreiem Polyvinylchlorid (PVC-U), E-Modul
Kurzzeit = 3000 N/mm² bzw. Langzeit = 1500 N/mm², in
Anlehnung an die DIN EN 1401-1, Ringsteifigkeit nach ISO 9969 mind. 12KN/M²,  in Anlehnung an die DIN EN 1401-1, jedoch mit erhöhter Wanddicke,  glattwandig, mit DIBt-Zulassung Z-42.1-309, inkl. der für die fachgerechte Verlegung erforderlichen Doppelmuffen
mit innen liegendem Steg und zwei fest eingelegten,
ölbeständigen FE-Dichtungen, dicht bis 2,5 bar Prüfdruck - liefern und nach Einbauanleitung des Herstellers verlegen.

Die Anbindung an Schächte und Rohrleitungen,
Dichtringe, Gleitmittel, etc. sind in die
Einheitspreise einzukalkulieren.
Zusätzliche Formteile, z. B. Bögen, Übergangsrohre,
Abzweige, Muffenstopfen, etc. werden als Zulage zu den
Rohrpositionen abgerechnet. Sämtliche Formteile wie
Schachtfutter, Bögen, Abzweige, Verschlussteller,
Passstücke, usw. müssen vom Rohrhersteller bezogen
werden.
Transport, Lagerung, Montage, etc. nach Vorschriften
des Herstellers, Ablängen und Anfasen nur mit zum
Rohrsystem passenden Gerät des Rohrherstellers. Das zu
verwendende Gleitmittel für die Dichtringe muss vom
Rohrhersteller zugelassen sein.
Fließlänge (muffenlos): 0,22 m; 0,50 m; 1,50 m; 3,00 m und 5,00 m .
Hinweistext gilt für die nachfolgenden Positionen.

**1.5.350 PVCU SN12 Hochlast-Kanalrohre DN 200**
PVCU SN12  Hochlast-Kanalrohr DN 200 mm, Farbe: Blau,
liefern und verlegen.

sonst wie Hinweistext.
Menge: 13,000 m

**1.5.360 PVCU-SN 12 Gelenkstücke DN 200 a.Z.**
PVCU-SN 12 Gelenkstücke DN 200 a.Z., Baulänge 1,50m
Sonst wie Hinweistext.
Menge: 2,000 St

**1.5.370 Zulage: Passlängen für Rohre DN 200 PVCU**
Ablängen von Rohren DN 200 PVCU zur Herstellung von
Passlängen an Schachtbauwerken, Abzweigen, Bögen und
Übergängen mit einem Schneid- und Anfasgerät passend
zum Rohrsystem.

Vergütet wird der Mehraufwand für das Ablängen des
Rohres gegenüber der durchgemessenen Rohr-
Leitung.
Menge: 1,000 St

**1.5.380 Anschlussschacht freilegen Zulage**
Anschlussschacht freilegen, inkl. Verbau.,
als Zulage zu den Grabenaushubpositionen.
Aushubtiefe bis 2,50 m,
vorsichtiges Freilegen des Schachtes zum Anschluss des  neu zu verlegenen Kanals.
Menge: 1,000 St

**1.5.390 Herstellen Anschluss an Schacht mit Sattelst. DN 200**
Herstellen des Anschlusses an Schacht 301285 mit PVCU Rohr DN 200 mittels Sattelstück DN/OD 200/90° aus PVC-U nach DIN EN 1401-1. Sattelstück zum seitlichen Anschluss von
glattwandigen Kanalrohren DN/OD 200 an gemauerten Schacht
Schachtdurchmesser: DN 1000
Wanddicke ca.: 250 mm.
-Im Einheitspreis ist der fachgerechte Anschluss mittels
Kernbohrgerät (Bohrung: 257 mm +2/-1mm) am Schacht
einzurechnen.

 Aufbrechen des Gerinnes und der Berme und nach Einbau des Sattelstückes neu herstellen, einschließlich Wasserhaltung.
Abbruchgut ist aufzunehmen und zu entsorgen.
Inkl. aller benötigten Materialien.
Menge: 2,000 St

**1.5.400 PVC-Rohre DN 200 aufnehmen a.Z.**
Vorhandener Kanal, DN 200 PVC ausbauen und aufnehmen, im Zuge der Kanalverlegung.
Aushubtiefe gemäß Bodenaushubpositionen.
Das Abbruchgut geht in das Eigentum des AN über und ist ordnungsgemäß zu entsorgen, einschl. Aufladen, Abtransport und Deponiegebühr.
Zulage zur Bodenaushubposition.
Menge: 14,000 m

*Hinweis: Hinweis*
Die nachfolgenden 9 Positionen beinhalten den Anschluss der neuen Regenwasserentwässerung an den Bestandskanal SB DN 600.
Es wird ein neuer Kontrollschacht DN 1000 am Übergang errichtet.

**1.5.410 Anschlussrohrleitung freilegen Zulage**
Anschlussrohrleitung DN 600 freilegen, inkl. Verbau,
als Zulage zu den Grabenaushubpositionen.
Aushubtiefe bis 2,50m,
Vorsichtiges Freilegen der Rohrleitung zum Anschluss des  neu zu versetzenden Schachtes.
Menge: 1,000 St

*Hinweis: Hinweis*
Bis die prov. Wasserhaltung DN 300 in Betrieb geht, muss
eine RW-Wasserhaltung vom Schacht ER105005.1 bis zum Ablaufschacht in der Kehrstraße mittels Pumpe erfolgen.
Bei größeren Regenereignissen muss eine prov. Rohrleitung mind. DN 300 in den neuen RW-Kanal, bzw. die mitverlegte PVC Leitung angeschlossen  werden.

**1.5.411 Regenwasserhaltung (Kanalverlegung)**
*** Pauschalposition
Wasserhaltung (Kanalerneuerung)
der in Betrieb befindlichen Oberflächenkanalisation für die Kanalverlegung. Fällt nur bei Regenereignissen an.

Vorhalten, betriebsbereit einbauen bzw. aufstellen und betreiben. Nach Beendigung der Arbeiten wieder aus- bzw. abbauen und abfahren. Pumpe mit Schwimmerschaltung.
Die Leistung umfasst die Lieferung der Materialien, die zugehörigen Armaturen, Form- und Passstücke bis OK Schacht, sowie die Bereitstellung der Betriebsstoffe bzw. der nötigen Energie. Der Betrieb und die Bedienung der Anlagen in ununterbrochener Folge für die Dauer der Arbeiten ist sicherzustellen.

Einsatzstelle = Schacht/Schacht .
Förderleistung bis 15 l/s.
Förderhöhe bis 3,00m. Förderstrecke bis 40 m.
Menge: 1,000 psch

**1.5.412 prov. Wasserhaltung a.Z.**
*** Pauschalposition
Prov. Wasserhaltung mittels Überbrückung mit einem PVC-Rohr DN 300 (L ca. von 1,5-3,0 m) sowie mind. 2 Bögen DN 300 für den Höhenunterschied, bei größeren Regenereignissen sowie abends und an Wochenenden herstellen a.Z. zur Pos. vor.
Die Zulaufseite des Rohres ist im Bestandsrohr nach Wahl des AN abzudichten.
Die Länge des Rohres muss variabel sein, da von Zulauf Bestand bis zur neuen Rohrleitung je nach Baufortschritt unterschiedliche Tiefen vorherrschen.
Menge: 1,000 psch

**1.5.420 SB-Rohre DN 600 aufnehmen a.Z.**
Vorhandener Kanal, DN 600 B/SB ausbauen und aufnehmen, im Zuge der Kanalverlegung.
Aushubtiefe gemäß Bodenaushubpositionen.
Das Abbruchgut geht in das Eigentum des AN über und ist ordnungsgemäß zu entsorgen, einschl. Aufladen, Abtransport und Deponiegebühr.
Zulage zur Bodenaushubposition.
Menge: 15,000 m

**1.5.430 Rohrpassschnitte für SB-Rohre DN 600, Zulage**
Rohrpassschnitte für SB-Rohre
In fertiger Arbeit, als Zulage zur Rohrverlegeposition,
Rohrdurchmesser DN 600.
Menge: 3,000 St

**1.5.440 SB-Gelenkstück SM/SS SB DN 600, Zulage**
Stahlbeton-Gelenkstücke
Ausführung SS/SM DIN 4035 zum gelenkigen Anschluss der Stahlbetonrohre an Schachtbauwerke liefern und einbauen.
Als Zulage zur Rohrleitungsposition.
Rohrdurchmesser DN 600
Menge: 1,000 St

**1.5.450 Rohrkupplung für SB-Rohr DN 600**
Rohrkupplung, Spannbereich 710 bis 780 mm,  mit DIBt-Zulassung Nr.: Z-42.5-450, zur variablen, stufenlosen Verbindung von Abwasserrohren der gleichen Nennweite mit Außendurchmesser 710 bis 780 mm, aus unterschiedlichen bzw. gleichen Werkstoffen mit vollwandiger, geschäumter, gerippter, gekammerter oder gewellter Wandung in beliebiger Kombination, bestehend aus: Exzenterring, Rohrkupplung mit Dichtungskörper nach DIN EN 681-1, mit mehrfachem Doppeldichtprofil und mittig umklappbarem Rohranschlag, Fixier- und Zentrierkorb, Farbe: rot, aus bruchstabilem, hochschlagfesten Polyamid mit beidseitig integriertem Bandführungskanal sowie zwei Spannbändern aus nicht rostenden Stahl mit jeweiliger Gegenbandeinlage und Click-System, Funktionsprüfung nach DIN 4060 und DIN EN 295-4, nachgewiesene Dichtigkeit bis 2,5 bar Prüfdruck als Wasserinnendruck, liefern und nach Montageanleitung des Herstellers einbauen.
Menge: 2,000 St

**1.5.460 Stahlbetonrohre DN 600 als Passstück liefern und verlegen**
Abwasserkanal DIN EN 1610 aus Stahlbetonrohren DIN EN
1916 und DIN V 1201, Kreisquerschnitt ohne Fuß mit Glockenmuffe, DN 700, Rohrverbindung als Kompressionsdichtung aus Elastomeren mit dichter Struktur nach DIN EN 681-1 und DIN 4060, Verlegung in vorh. verbautem Graben.

Nennweite: DN 600 mm
Baulänge 3,00m
Betongüte mindestens C 40/50
Statische Bewehrung mit BSt 550

Einbaubedingungen/Grabenbedingungen
Überdeckung im Endzustand:
Hmin =  0,50m
Hmax =  5,00m
Verkehrslast:  SLW 60
Passschnitte werden gesondert vergütet.
Menge: 1,000 St

**1.5.470 Herstellen Anschluss an vorh. Kanal DN 600**
Herstellen des Anschlusses des neu verlegten Kanals an vorhanden Kanal.
Arbeiten im Graben.
Herstellen des Anschlusses von DN 600 SB auf DN 600 SB,
inkl. Wasserhaltung für den Zeitraum des Anschlusses.
Menge: 1,000 St

*Hinweis: Hinweis*
Der Bestandskanal DN 600 muss während der Bauausführung provisorisch an den neuen Schacht mit einer PVC-Leitung DN
300 verbunden werden.
Nach Fertigstellung wird der Anschluss mit Kanalfüma verdämmt. Der Zulauf kann dann als Entlüftung genutzt werden.

**1.5.480 Rohre PVC DN 300 für Wasserhaltung**
Oberflächenkanal aus PVC-Rohren, DN 300, Nenn-Ringsteifigkeit mind. SN 4, auf vorbereitetem Planum verlegen. Bettung wird gesondert vergütet.
Menge: 15,000 m

**1.5.490 PVC-Bögen DN 300 15-30 Grad a.Z.**
PVC-Bögen DN 300 15-30 Grad a.Z. zur Pos. vor.
Menge: 3,000 St

**1.5.500 Rohrpassschnitte für PVC-Rohre DN 300**
Rohrpassschnitte für PVC-Rohre.
In fertiger Arbeit.
Rohrdurchmesser DN 300.
Menge: 3,000 St

**1.5.510 Überschiebmuffen PVC- DN 300 a.Z.**
Überschiebmuffen PVC-DN 300 a.Z.
Menge: 3,000 St

**1.5.520 Zulage Anschluss an Schacht**
Anschluss Rohr DN 300 PVC an Zulauf des Schachtbauwerk
a.Z.
Menge: 1,000 St

**1.5.530 Zulage Anschluss PVC DN 300 an SB 600**
Anschluss der bestehenden Entwässerung an die Wasserhaltung DN 300 PVC für den Zeitaum der Baumaßnahme a.Z.
Abdichtung mit Sandsäcken oder Ton nach Wahl des AN.
Menge: 1,000 St

*Hinweis: Hinweis*
Schachtsysteme mit monolithischer Fertigung für Regenwasserschächte.
Schachtkörper, Gerinne und Auftritt in einem Guss.

**1.5.540 Kontrollschacht DN 1000, T1 h bis 2,25 m**
Schachtfertigteile, o.glw., nach DIN EN 1917 und DIN 4034 - 1

- Stahlbeton-Fertigteil  mit Lastübertragungsring
einschließlich Schachtanschlüssen,
mit werkseitig eingesetzten Steigbügeln Form B, nach DIN 19555-B-MSS.
Höhensprung bis 0,25 m

Auftritt und Gerinne monolitisch aus einem Guss in der Schalung erhärtet, Betongüte C40/50 XA2, Wassereindringtiefe < 20 mm, Gerinne scheitelhoch, gerade oder gekrümmt, Auftritt in Höhe des Scheitels, Bermen abgerundet.

Ausführung als gerader oder abgewinkelter Durchgangsschacht.
Wandhöhe über tiefstem Punkt der Sohle min. 500 mm.

Steigsystem:  Einläufig Steigeisen Form B, DIN19555-B-MSS;
Steigmaß:  250 mm

Bauteilverbindungen BS 2000 mit Lastübertragungsring

- Schachtringe nach DIN 4034 Teil 1neu Bauhöhe 1000, 500, bzw. 750 mm je nach Bedarf. Steigbügel wie vor.

- Schachtkonus 1000 / 625 mm nach DIN 4034 Teil 1 neu  Steigbügel wie vor.

- Auflagerringe nach DIN 4034 neu, lichte Öffnung 625 mm

Liefern, abladen, zwischenlagern, zur Einbaustelle transportieren und höhen- und fluchtgerecht einbauen.
Leitungen anschließen

Schachtdurchmesser  DN 1000
Sohltiefe bis 2,25 m
Schachtanschlüsse  Ablauf SB DN 600, Zulauf SB DN 500 Sohlgleich, 1 *  PVC DN 300 Sohlgleich.
Menge: 1,000 St

**1.5.550 Kontrollschacht DN 1000, T1 h bis 2,10 m**
Schacht wie vor, jedoch
Zulauf für Rohre aus PVC-U  DN 200 Sohlgleich +0,15 m, Ablauf für Rohre aus Stahlbeton, DN 500,  2 Seitenzuläufe PVC-U DN 150 Scheitelgleich, lichte Schachttiefe bis 2,1 m.
Menge: 1,000 St

**1.5.560 Kontrollschacht DN 1200, T1 h bis 2,30 m mit Drosseleinrichtung**
Schachtfertigteil nach DIN EN 1917 und DIN 4034 - 1

- Stahlbeton-Fertigteil mit Lastübertragungsring
einschließlich Schachtanschlüssen,
mit werkseitig eingesetzten Steigbügeln Form B, nach DIN 19555-B-MSS.
Höhensprung bis 0,25 m

Auftritt und Gerinne monolitisch aus einem Guss in der Schalung erhärtet, Betongüte C40/50 XA2, Wassereindringtiefe< 20 mm, Gerinne scheitelhoch, gerade oder gekrümmt, Auftritt in Höhe des Scheitels, Bermen abgerundet.

Ausführung als gerader oder abgewinkelter Durchgangsschacht.
Wandhöhe über tiefstem Punkt der Sohle min. 500 mm.

Steigsystem:  Einläufig Steigeisen Form B, DIN19555-B-MSS;
Steigmaß:  250 mm

Bauteilverbindungen mit Lastübertragungsring

- Schachtringe nach DIN 4034 Teil 1neu Bauhöhe 1000, 500, bzw. 750 mm je nach Bedarf. Steigbügel wie vor.

- Abdeckplatte 1200 / 625 mm nach DIN 4034 Teil 1 neu

- Auflagerringe nach DIN 4034 neu, lichte Öffnung 625 mm

- Einbau eines Drosselschieber werksseitig vor dem Ablauf innen
-Schieber: Edelstahlflachschieber mit runder Öffnung DN 500
  Umlaufende Dichtung
  Spindel mit gerolltem Trapezgewinde aus Edelstahl
  mit Spindelschutz aus Edelstahl
  Antrieb mit Bedienschlüssel All-inone aus Edelstahl
  mit Vierkantschoner

Liefern, abladen, zwischenlagern, zur Einbaustelle transportieren und höhen- und fluchtgerecht einbauen.
Leitungen anschließen

Schachtdurchmesser  DN 1.200
Sohltiefe bis 2,30 m
Schachtanschlüsse Zulauf für Rohre aus Stahlbeton,  DN 500, Ablauf für Rohre aus Stahlbeton, DN 500,  2 Seitenzuläufe PVC-U DN 150 Scheitelgleich
Menge: 2,000 St

**1.5.570 Abwinkelung a.Z. DN 1000**
Abwinkelung
der Schachtbauwerke laut Planunterlagen, als Zulage.
Menge: 1,000 St

**1.5.580 Dimensionswechsel DN 1000 a.Z.**
Dimensionswechsel im Schacht  DN 1000 a.Z.
Menge: 1,000 St

**1.5.590 Abwinkelung a.Z. DN 1200**
Abwinkelung
der Schachtbauwerke laut Planunterlagen, als Zulage.
Menge: 2,000 St

**1.5.600 Zulage für seitlichen Zulauf DN 150**
Seitlicher Zulauf DN 150, Scheitelgleich
Als Zulage zur Schachtposition -  Durchgangsschacht
"Kontrollschacht DN 1000-1200; in unterschiedlichen Tiefen"
Menge: 6,000 St

**1.5.610 Zulage für seitlichen Zulauf DN 300**
Seitlicher Zulauf DN 300, Sohlgleich
Als Zulage zur Schachtposition -  Durchgangsschacht
"Kontrollschacht DN 1000; in unterschiedlichen Tiefen"
Menge: 1,000 St

**1.5.620 Zulage Muffenneigung DN 1000 3-9 %**
Zulage Muffenneigung als Zulage zur Schachtposition DN 1000
Größer 3 bis 9 %.
Menge: 4,000 St

**1.5.630 Zulage Muffenneigung DN 1000 >-9 %**
Zulage Muffenneigung als Zulage zur Schachtposition DN 1000
Größer  9 %. (je %)
Menge: 6,000 St

**1.5.640 Zulage Muffenneigung DN 1200 3-9 %**
Zulage Muffenneigung als Zulage zur Schachtposition DN1200
Größer 3 bis 9 %.
Menge: 4,000 St

**1.5.650 Zulage Muffenneigung DN 1200 >-9 %**
Zulage Muffenneigung als Zulage zur Schachtposition DN1200
Größer  9 %. (je %)
Menge: 14,000 St

**1.5.660 Zulage Einbau Drosselflachschieber in Schacht DN 1200**
Zulage werkseitiger Einbau Edelstahldrosselflachschieber in Schacht DN1200
Menge: 2,000 St

**1.5.670 Schachtabdeckung Kl.D, BEGU.**
Schachtabdeckung Kl.D,  Einbaubedingungen nach BGR 177
Klasse D 400,
entsprechend DIN EN 124
gemäß den Anforderungen der Gütesicherung nach´RAL-GZ 692
(aufrufbar unter "www.get-guete.De") - Der Nachweis kann insbesondere durch den Besitz des entsprechenden RAL-Gütezeichens oder gleichwertig geführt werden
mit einbau- und fahrtrichtungsunabhängiger rutschfester Oberfläche
lichte Weite Ø 605 mm,
Bauhöhe 125 mm
ohne Scharnier
BEGU-Rahmen, hochziehbar, rund,
mit integrierter Aufnahme für Einstieghilfe entsprechend DIN 19572,
mit 4 Taschen zum Einhängen eines Schmutzfängers
nach DIN 1221,
mit formschlüssig gesicherter PEWEPREN-Einlage, Nut für Einlage mechanisch bearbeitet,

Deckel aus Gusseisen, Gewicht ca. 43 kg, Auflagefläche mechanisch bearbeitet,
mit zwei wartungsfreien, schraublosen und
verkehrssicheren Arretierungen aus hochverschleißfestem
Kunststoff

Gewicht ca. 111 kg

Ohne Lüftungsöffnungen

zzgl. passendem Schmutzfänger aus verzinktem
Stahlblech,
Rahmen, Deckel und Schmutzfänger
liefern und höhengerecht einbauen, einschl. eventueller Zwischenbauzustände.
Menge: 3,000 St

**1.5.680 Schachtabdeckung KL.D, einwalzbar**
Schachtabdeckung Kl. D  Einbaubedingungen nach BGR 177
System einwlazbar zum oberflächenbündigen
Einbau in bituminöse Fahrbahnbeläge
Klasse D 400, oder glw.
entsprechend DIN EN 124
gemäß den Anforderungen der Gütesicherung nach RAL-GZ 692
(aufrufbar unter "www.get-guete.De") - Der Nachweis kann insbesondere durch den Besitz des entsprechenden RAL-Gütezeichens oder gleichwertig geführt werden
mit einbau- und fahrtrichtungsunabhängiger rutschfester Oberfläche
lichte Weite Ø 605 mm, Bauhöhe Rahmen 140 mm,
Einbauhöhe 150-190mm, ohne Scharnier
Rahmen aus Gusseisen, mit winkelförmigem Querschnitt, mit eckigem Flanschrand, hochziehbar, rund,
mit integrierter Aufnahme für Einstieghilfe entsprechend DIN 19572,
mit 4 Taschen zum Einhängen eines Schmutzfängers
nach DIN 1221, mit formschlüssig gesicherter PEWEPREN-Einlage, Nut für Einlage mechanisch bearbeitet, kompatibel
zu Deckel DIN 19584, mit metallischem Adapterring
Deckel aus Gusseisen, Gewicht ca. 43 kg, Auflagefläche mechanisch bearbeitet,
mit zwei wartungsfreien, schraublosen und verkehrssicheren
Arretierungen aus hochverschleißfestem Kunststoff,
Ohne Lüftungsöffnungen

zzgl. passendem verstärktem Schmutzfänger aus verzinktem
Stahlblech,
Rahmen, Deckel und Schmutzfänger
liefern und höhengerecht einbauen, einschl. eventueller Zwischenbauzustände.
Menge: 1,000 St

**1.5.690 Schachtausgleichsringe**
Schachtausgleichsringe gemäß DIN 4034, Teil 1 liefern und versetzen. Es ist darauf zu achten, immer die größtmögliche Höhe zu verbauen.(max Höhenausgleich 24 cm)
Ausgleichsringe, Bauhöhe 4, 6, 8, 10 cm
Menge: 6,000 St

**1.5.700 Ortbeton C 12/15**
Ortbeton in Kleinmengen als bewehrter und unbewehrter Beton C 12/15 liefern und einbauen,
Dicke entsprechend dem örtlichen Bedarf.
Zur Verstärkung Schachtfundament
und als Einbau von Herdmauern.
Zum Verschliessen von Kanalleitungen, Schächten.
Einbau im Grabenbereich.
In fertiger Arbeit.
Nur auf besondere Anweisung des AG.
Abrechnung erfolgt nach Lieferscheinnachweis
Menge: 1,500 m3

#### Abschnitt 1.6 Straßenentwässerung

**1.6.10 Leitungsgraben für Anschlussleitungen herst., Tiefe bis 2,50 m, M. Verb./+ 10 m3 W Aush.o.LZ/Bod.ges Aushub entfernen**
Boden für Leitungsgraben Anschlussleitung der
Straßeneinläufe  ausheben.
Straßenaufbruch wird gesondert vergütet.
Homogenbereich B1.
Siehe Untersuchungsbericht des Labor ICP.
Grabentiefe bis 2,50 m,
Breite der Grabensohle
'gemäß den zusätzlichen technischen Vorbemerkungen'
Einschließlich dem erforderlichen kraftschlüssigen
Verbau der Kanalgräben und Baugruben nach Wahl des AN
sowie entsprechend den örtlichen Erfordernissen und
Verhältnissen, in allen vorgenannten Tiefen fachgerecht
herstellen.

Der Aushub  der Zuordnungsklasse/BM-0, gemäß EBV, ist zu einer genehmigten Erdaushubdeponie abzufahren und abzuladen.

Bei einer Entsorgung/Verwertung nach Wahl des  AN ist vorab die entsprechende Genehmigung zur Verbringung der Massen vorzulegen. Zusätzlich sind sämtliche, eventuell sonstige anfallenden Kosten/Gebühren und zus. Untersuchungen je nach Erfordernis der jeweiligen Anlage in dieser Position einzukalkulieren.

Der AN legt dem AG einen entsprechenden Nachweis vor.
Die Deponie-/Verwertungsgebühren trägt der AN und sind somit in die Position einzukalkulieren.

Der Mehraufwand für das Lösen in Schichten und
Sektoren versch. Größenordnungen zum Trennen des
Materials gemäß den Angaben des AG wird nicht gesondert
vergütet.

Abgerechnet wird nach Abtragsprofilen.
Menge: 40,000 m3

**1.6.20 Leitungsgraben für Anschlussleitungen herst., Tiefe bis 2,50 m, M. Verb./+ 10 m3 W Aush.o.LZ/Bod.ges Aushub entfernen**
Boden für Leitungsgraben Anschlussleitung der
Straßeneinläufe  ausheben.
Straßenaufbruch wird gesondert vergütet.
Homogenbereich A.
Siehe Untersuchungsbericht des Labor ICP.
Grabentiefe bis 2,50 m,
Breite der Grabensohle 'gemäß den zusätzlichen technischen Vorbemerkungen'.
Einschließlich dem erforderlichen kraftschlüssigen
Verbau der Kanalgräben und Baugruben nach Wahl des AN
sowie entsprechend den örtlichen Erfordernissen und
Verhältnissen, in allen vorgenannten Tiefen fachgerecht
herstellen.

Der Aushub  der Zuordnungsklasse BM-0*, gemäß EBV, ist zu einer genehmigten Erdaushubdeponie abzufahren und abzuladen.

Bei einer Entsorgung/Verwertung nach Wahl des  AN ist vorab die entsprechende Genehmigung zur Verbringung der Massen vorzulegen. Zusätzlich sind sämtliche, eventuell sonstige anfallenden Kosten/Gebühren und zus. Untersuchungen je nach Erfordernis der jeweiligen Anlage in dieser Position einzukalkulieren.

Der AN legt dem AG einen entsprechenden Nachweis vor.
Die Deponie-/Verwertungsgebühren trägt der AN und sind somit in die Position einzukalkulieren.

Der Mehraufwand für das Lösen in Schichten und
Sektoren versch. Größenordnungen zum Trennen des
Materials gemäß den Angaben des AG wird nicht gesondert
vergütet.

Abgerechnet wird nach Abtragsprofilen.
Menge: 40,000 m3

**1.6.30 Handschachtung, Zulage**
Bodenaushub in allen vorgenannten Tiefen, in Handarbeit
ausführen, sonst wie in der Bodenaushubposition
beschrieben, in fertiger Arbeit.
Zulage zur Bodenaushubposition
Menge: 2,500 m3

**1.6.40 Planum Abweichung +/-2cm**
Planum auf verfüllter Grabenoberfläche herstellen,
zulässige Abweichung von der Sollhöhe +/- 2 cm,
Verformungsmodul mind. EV2 45 MN/m2.
Menge: 50,000 m2

**1.6.50 Rohrumhüllung und Rohrauflager liefern und einbauen**
Steinfreies Bettungs- und Umhüllungsmaterial
für Rohrleitungen, gem. DIN 1610 bis 30 cm über Rohrscheitel liefern, einbauen und  fachgerecht verdichten.
Rohrbettung 15 cm stark.
Material in gebrochener oder runder Form bis Größkorn 0/22 (z. B. Lava, Splitt oder RCL).
Die Umhüllung der vorgefundenen längs- und querlaufenden Leitungen bei der Grabenverfüllung werden ebenfalls über diese Position abgegolten.
Das Material hat den ATV-Richtlinien zu entsprechen (Bodenart G1) und darf keine aggressiven Bestandteile enthalten.

Die Eignung des Materials ist vor Einbau nachzuweisen, die Zustimmung des AG zum gewählten Material ist erforderlich.

Die Abrechnung erfolgt nach Aufmaß und Lieferscheinnachweisen (Wiegescheine).
Abrechnung nach Solleinbau (Wiegeschein).
Ein Soll / Ist-Vergleich ist zu führen
Menge: 30,000 m3

**1.6.60 Bodenersatz Rohrgabenverfüllung**
Geeignete Massen, ausgenommen Füllsand,
frei Baustelle liefern und als Baugruben- und Grabenverfüllung einbauen und nach den Regeln der Technik verdichten, einschließlich des vorschriftsmäßigen Rückbaus des Verbaus.
Die Verfüllung ist mit gering bindigem, verdichtungsfähigem Material:
Kornanteil < 0,063 mm > 12 %,
Maximale Größe 56 mm
(z.B kleinstückiger Hartgesteinschutt, Basaltlava, RCL) durchzuführen.
Der Verdichtungsgrad wird festgelegt auf EV 2 > = 45 MN/M².

Die Eignung des Materials ist vor Einbau nachzuweisen, die Zustimmung des AG zum gewählten Material ist erforderlich.

Die Abrechnung erfolgt nach Aufmaß und Lieferscheinnachweisen (Wiegescheine).
Ein Soll / Ist-Vergleich ist zu führen.
Menge: 50,000 m3

**1.6.70 Sicherung vorh. Leitungskreuzungen, einschl. Handarbeit**
Kreuzungssicherung für die Dauer der Bauarbeiten mit vorh. in Betrieb befindlichen Rohrleitungen bis DN 300, Wasserleitungen, Kabelbündeln etc.
Wenn mehrere Kabel oder Leitungen untereinander liegen, oder wenn der seitliche Abstand nicht größer als 50 cm ist, wird nur eine Kreuzung berechnet. Wenn die Leitungen den Rohrgraben schräger als 45° zur Rohrachse kreuzen, wird nur eine Kreuzung berechnet.
Der Mehraufwand für das Freilegen der Leitung in Handschachtung sowie alle anderen Erschwernisse beim Verbau, bei der Rohrverlegung und dem Bodenaushub unterhalb der Leitung bis zur Grabensohle sind in den EP einzurechnen.
Die Sicherung der für diese Leitungen mitverlegten Erdungs- und Trassenwarnbänder ist im EP einzurechnen und wird nicht als gesonderte Leistung vergütet.
Ebenso sind bei Wiederverfüllung des Rohrgrabens die notwendige Sandummantelung, Verlegung des Trassenwarnbandes, evtl. Abdecksteine usw. in die Position einzukalkulieren.
Die querlaufenden Leitungen sind einzustationieren. Mit der Einstationierung sind die Leitungen zu benennen (FmA, RWE, Wasser, Gas usw). Gleichzeitig ist die Höhe ab OK Straße bzw. OK Gelände einzumessen.
Reparaturen infolge Beschädigung sowie Ersatz von Materialien beim Wiedereinbau gehen zu Lasten des AN.
Menge: 2,000 St

**1.6.80 Sicherung vorh. längslaufender Leitungen, einschl. Handarbeit**
Im Aushubbereich des Rohrgrabens in Betrieb befindliche, längslaufende Rohrleitungen (<= DN 300), Wasserleitungen, Kabelbündel erkunden und zur Sicherung von Hand freilegen.
Wenn mehrere Kabel oder Leitungen untereinander liegen, oder wenn der Abstand nicht größer als 50 cm ist, wird nur eine längslaufende Leitung berechnet.
In dieser Position wird der Mehraufwand bei der Kanal- bzw. Wasserleitungsherstellung, bedingt durch die längslaufenden Leitungen, vergütet.
Der Mehraufwand für das Freilegen der Leitung in Handschachtung sowie alle anderen Erschwernisse beim Verbau, bei der Rohrverlegung und dem Bodenaushub unterhalb der Leitung bis zur Grabensohle sind in den EP einzurechnen. Es werden somit nur solche Leitungen aufgemessen, die einen echten Mehraufwand erfordern. Das reine Feststellen der Leitungstrasse ist in der Bodenaushubposition enthalten.
Die Sicherung der für diese Leitungen verlegten Erdungs- und Trassenwarnbänder ist im EP einzurechnen und wird nicht als gesonderte Leistung vergütet.
Ebenso sind bei Wiederverfüllung des Rohrgrabens die notwendige Sandummantelung, Verlegung des Trassenwarnbandes, evtl. Abdecksteine usw. in die Position einzukalkulieren.
Reparaturen infolge Beschädigung sowie Ersatz von Materialien beim Wiedereinbau gehen zu Lasten des AN.
Menge: 5,000 m

**1.6.90 Wasserhaltung**
Wasserhaltung für Gräben ab Geländeoberfläche.

Durchführung der offenen Wasserhaltung, abschnittsweise gemäß dem Baufortschritt, bestehend aus den erf. Pumpensümpfen, den Pumpenaggregaten sowie den Leitungen, Instandhaltung, Wartung, Vorhaltung mit allen Betriebsmitteln.
Max. Förderweg bis 50 m, max. Förderhöhe wie Grabentiefe.
Für einen Wasserandrang bis 20 l/s je 20 m Grabenlänge.
Menge: 50,000 m
Leistungsbereichkatalog: 008

*Hinweis: Hinweis*
Zur Herstellung von Regen- und Schmutzwasserkanälen.
Muffenloses Vollwand-Kunststoffrohr DN entsprechend
Pos., Farbe: außen und innen blau für
Regenwasserkanäle und braun für Schmutzwasserkanäle,
aus weichmacherfreiem Polyvinylchlorid (PVC-U), E-Modul
Kurzzeit = 3000 N/mm² bzw. Langzeit = 1500 N/mm², in
Anlehnung an die DIN EN 1401-1, Ringsteifigkeit nach ISO 9969 mind. 12KN/M²,  in Anlehnung an die DIN EN 1401-1, jedoch mit erhöhter Wanddicke,  glattwandig, mit DIBt-Zulassung Z-42.1-309, inkl. der für die fachgerechte Verlegung erforderlichen Doppelmuffen mit innen liegendem Steg und zwei fest eingelegten, ölbeständigen FE-Dichtungen, dicht bis 2,5 bar Prüfdruck - liefern und nach Einbauanleitung des Herstellers verlegen.

Die Anbindung an Schächte und Rohrleitungen,
Dichtringe, Gleitmittel, etc. sind in dieEinheitspreise einzukalkulieren.
Zusätzliche Formteile, z. B. Bögen, Übergangsrohre,
Abzweige, Muffenstopfen, etc. werden als Zulage zu den
Rohrpositionen abgerechnet. Sämtliche Formteile wie
Schachtfutter, Bögen, Abzweige, Verschlussteller,
Passstücke, usw. müssen vom Rohrhersteller bezogen
werden.
Transport, Lagerung, Montage, etc. nach Vorschriften
des Herstellers, Ablängen und Anfasen nur mit zum
Rohrsystem passenden Gerät des Rohrherstellers. Das zu
verwendende Gleitmittel für die Dichtringe muss vom
Rohrhersteller zugelassen sein.
Fließlänge (muffenlos): 0,22 m; 0,50 m; 1,50 m; 3,00 m und 5,00 m .
Hinweistext gilt für die nachfolgenden Positionen.

**1.6.100 PVCU SN12 Hochlast-Kanalrohre DN 160**
PVCU SN12  Hochlast-Kanalrohr DN 160 mm, Farbe: Blau,
liefern und verlegen.

sonst wie Hinweistext.
Menge: 50,000 m

**1.6.110 Bogen DN 160 PVCU, 15-45 Grad a.Z.**
Bogen DN/OD 160/15°-45° MM,, Farbe: blau (RAL 5015), aus weichmacherfreiem Polyvinylchlorid (PVC-U), a.Z.,  sonst wie Hinweistext.
Menge: 20,000 St

**1.6.120 PVCU Überschiebmuffe DN 160 a.Z.**
Überschiebmuffe DN/OD 160,  Farbe: blau (RAL 5015), aus weichmacherfreiem Polyvinylchlorid (PVC-U), a.Z.,  sonst wie Hinweistext.
Menge: 6,000 St

**1.6.130 Zulage: Formstück Abzweig 45 Grad DN 160/110**
Formstück = Einfachabzweig SDR 34 aus PVCU, DN
160/110, Farbe: Blau. a.Z..
Bis zum endgültigen Anschluss mit Verschlussteller
versehen.
sonst wie Hinweistext.
Menge: 2,000 St

**1.6.140 Rohrpassschnitte Rohre DN 160 a.Z.**
Ablängen von Rohren DN 160  PVC-U zur
Herstellung von Passlängen an Schachtbauwerken,
Abzweigen, Bögen und Übergängen. Einschließlich
Abtrennen der Rohre mittels Rohrabschneider, Anschrägen
mit Anschrägwerkzeug, sowie Entgraten mit einem
Schaber.

Vergütet wird der Mehraufwand für das Ablängen des
Rohres gegenüber der durchgemessenen Rohrleitung.
Menge: 10,000 St

**1.6.150 Fotodokumentation und Einmessung der Straßenabläufe**
Fotodokumentation der Straßenablaufleitung bestehend
aus 1-2 Fotos ausgedruckt auf DIN A 4 oder auf der Einmessskizze des jeweiligen Straßenablauf zugeordnet.
Fotos, digital,  während der Baudurchführung anfertigen.
Der Anschluss an den Hauptkanal sowie der Rohrleitungsverlauf ist zu dokumentieren.
Die Einmessung hat über Dreiecksmessung mit Angabe
der Haltungsnummern in Papierform zu erfolgen.

Die Unterlagen sind Bestandteil der
Abrechnungsunterlagen.
Menge: 6,000 St

**1.6.160 Betonteilkomb. Straßenablauf 1a-6a-11-10b-D1 Aufsatz Straßenablauf D400 L/B 300/500mm pultförmig oder 500/500 quadratisch**
Betonteilkombination für Straßenablauf für
Längs- oder Quadrataufsatz, ohne Schlammraum, mit verzinktem Eimer Form D 1,
DIN 4052 - 1a - 6a - 11 - 10b - D1, mit Steckmuffe,
Aufsatz für Ablauf DIN 4052, Roste aus Gusseisen,
Rahmen mit Eimerauflage, Klasse D 400 DIN EN 124 und
DIN 1229, Maße L/B 300/500 mm, pultförmig, mit Einlage,
auf Betonauflager setzen,oder Aufsatz 500/500 rinnenförmig Beton C 12/15 DIN EN 206-1,
Mindestdicke 20 cm.
Menge: 6,000 St
Leistungsbereichkatalog: 009

**1.6.170 Bergstraßenaufsatz Klasse D 400, Zulage 500/800**
Bergstraßenablauf, 500 x 800 Pultform, mit PEWEPREN-Einlage,
Klasse D400 entsprechend DIN EN 124
Aufsatz 500x800 Pultform für Straßenablauf und DIN 4052 Betonteile
Klasse D400 entsprechend DIN EN 124,
Pultform, Bauhöhe 140 mm
Rahmenaußenmaße 500 x 800 mm
Rahmen aus Gusseisen, umlaufend geschlossen,
mit vier verliersicher in allseitig geschlossenen Taschen positionierten PEWEPREN-Einlagen,
mit Eimerauflage für Eimer nach DIN 4052,
Rost aus Gusseisen einseitig im Rahmen untergreifend,
mit zwei schraublosen, wartungsfreien verkehrssicheren Arretierungen aus Kunststoff,
Rost durch turbinenschaufelartige Querstege hydraulisch optimiert,
Rostgewicht ca. 55 kg
Schlitzweite 40 mm
Einlaufquerschnitt 1832 cm²
Gewicht ca. 113 kg
Menge: 6,000 St

**1.6.180 Schachtsicherung Bergstraßenablauf**
Schachtsicherung des Bergstraßenablauf 2-reihig, umlaufend herstellen. Ausbildung gerade.
Rinnenpflaster aus Basatlbeton 160*160*140 liefern und in ein 20 cm starkes Betonbett C20/25 versetzen.
Fugen 'zweischichtiger Fugenverguss:
Unterer Fugenbereich der Rinne mit vergütetem
Pflasterfugenmörtel auf hydraulischer Basis mit ca. 50
N/mm2 Druckfestigkeit bis 2-4 cm von oben vergießen.
Der obere Fugenbereich mit Epoxidharzmörtel mit einer
Druckfestigkeit von 20-40 N/mm2 einschlämmen und
reinigen.
Menge: 6,000 St

**1.6.190 Aushebeschlüssel für Bergstraßenablauf**
Aushebe- und Bedienschlüssel für Bergstraßenablauf der Position vor,
Stahl verzinkt, Länge 600mm, liefern
Menge: 2,000 St

#### Abschnitt 1.7 TV-Abnahme, Prüfungen und Dokumentation

**1.7.10 Hochdruckreinigung DN 500**
Kanalrohre mit HD- Spülverfahren vor der
TV-Untersuchung reinigen und Spülgut absaugen.
Die Arbeiten sind entsprechend dem Untersuchungsfortschritt durchzuführen.
Die Leistung des HD-Spülgerätes ist so zu wählen, dass
eine fachgerechte TV-Untersuchung der Kanalleitung
anschließend möglich ist.
Zum Leistungsumfang gehört das Vorhalten und Einsetzen
der für die verschiedenen Rohrtypen und Rohrmaterialien notwendigen Düsen und Geräte, sowie die Gestellung des notwendigen Absaugzubehörs des Vakuumsaugers.
Das Reinigungsgut geht in das Eigentum des AN über und
ist fachgerecht zu beseitigen. Anfallende
Deponiegebühren sind in den EP einzurechnen.
Die Leistungen der eingesetzten Geräte müssen für die
gestellten Anforderungen ausreichend sein.
Vom AG werden vorhandene Kanalbestandspläne zur
Verfügung gestellt.
Für die Reinigung ist die Befahrbarkeit aller Straßen
und Wege mit Anfahrmöglichkeit zu den Schächten
des AG zu gewährleisten. Bei Schächten, die im Gelände
liegen, ist seitens des AN dafür zu sorgen, dass
geländegängige Fahrzeuge zum Einsatz kommen.
Einschließlich An- und Abfahrt, Wasser- und
Räumguttransport, Vorhalten und Einsetzen der
erforderlichen Geräte und aller Nebenarbeiten.
Die Kosten für die sachgerechte Entsorgung des
Räumgutes sind in die Angebotspreise einzurechnen.

Rohrdurchmesser DN 500
Menge: 275,000 m

**1.7.20 Hochdruckreinigung DN 200**
Kanalrohre mit HD- Spülverfahren vor der
TV-Untersuchung reinigen und Spülgut absaugen.
Die Arbeiten sind entsprechend dem Untersuchungsfortschritt durchzuführen.
Die Leistung des HD-Spülgerätes ist so zu wählen, dass
eine fachgerechte TV-Untersuchung der Kanalleitung
anschließend möglich ist.
Zum Leistungsumfang gehört das Vorhalten und Einsetzen
der für die verschiedenen Rohrtypen und Rohrmaterialien notwendigen Düsen und Geräte, sowie die Gestellung des notwendigen Absaugzubehörs des Vakuumsaugers.
Das Reinigungsgut geht in das Eigentum des AN über und
ist fachgerecht zu beseitigen. Anfallende
Deponiegebühren sind in den EP einzurechnen.
Die Leistungen der eingesetzten Geräte müssen für die
gestellten Anforderungen ausreichend sein.
Vom AG werden vorhandene Kanalbestandspläne zur
Verfügung gestellt.
Für die Reinigung ist die Befahrbarkeit aller Straßen
und Wege mit Anfahrmöglichkeit zu den Schächten
des AG zu gewährleisten. Bei Schächten, die im Gelände
liegen, ist seitens des AN dafür zu sorgen, dass
geländegängige Fahrzeuge zum Einsatz kommen.
Einschließlich An- und Abfahrt, Wasser- und
Räumguttransport, Vorhalten und Einsetzen der
erforderlichen Geräte und aller Nebenarbeiten.
Die Kosten für die sachgerechte Entsorgung des
Räumgutes sind in die Angebotspreise einzurechnen.

Rohrdurchmesser DN 200
Menge: 15,000 m

**1.7.30 Hochdruckreinigung DN 150**
Hochdruckreinigung DN 150 für Strasßenablaufleitungen,
sonst wie Pos. vor.
Menge: 50,000 m

**1.7.40 TV-Abnahmebefahrung DN 500**
Optische Kanalinspektion zur Abnahme neu verlegten Anschlussleitungen mit einer fahrbaren Kanalfarbfernsehanlage.
Es ist eine Bestandsaufnahme der Leitungen gemäß den Anforderungen der ISYBAU 2013-Austauschformate Abwasser, nach DIN EN 13508-2 durchzuführen. Hierzu ist eine Leitungsbefahrung mittels Farb-TV-Kamera durchzuführen und auf DVD/USB aufzuzeichnen.
TV-Zustandserfassung im Kreisprofil mittels Farb-TV-Kamera durchführen und aufzeichnen.
Inklusive EDV-mäßiger Erfassung (Beschreibung, Einmessung, Dokumentation) von Einmündungen, Beschädigungen und sonstigen Auffälligkeiten.
Übergabe mit der Schachtnummerangabe entsprechend der
VGV Cochem, AWW

Kreisprofil
Rohrdurchmesser DN 500
Menge: 275,000 m

**1.7.50 TV-Abnahmebefahrung DN 200**
TV-Abnahmebefahrung DN 200, sonst eis Pos. vor.
Menge: 15,000 m

**1.7.60 TV-Anschlussuntersuchung - DN 150 -**
Optische Kanalinspektion zur Abnahme neu verlegter Strassenablaufleitungen mit einer fahrbaren Kanalfarbfernsehanlage.
Es ist eine Bestandsaufnahme der Leitungen gemäß den Anforderungen der ISYBAU 2013 -Austauschformate Abwasser, nach DIN EN 13508-2 durchzuführen. Hierzu ist eine Leitungsbefahrung mittels Farb-TV-Kamera durchzuführen und auf DVD/USB aufzuzeichnen.
Inkl. EDV-mäßiger Erfassung (Beschreibung, Einmessung, Dokumentation) von Einmündungen, Beschädigungen und die Sanierungsstellen.
Die Anschlussleitungskamera muss um schwenkbar sein, um Muffen und Schadstellen umlaufend prüfen zu können.
Für jede Anschlussleitung ist ein Haltungsprotokoll anzufertigen.
Ohne Berücksichtigung einer Arbeitsdurchführung an Sonn- und Feiertagen und zu Nachtzeiten.
Einschließlich aller Nebenarbeiten.
Für  Rohrdurchmesser DN 150.
Menge: 50,000 m

**1.7.70 Dokumentation der Abnahmebefahrung**
*** Pauschalposition
Aufzeichnung der befahrenen Kanalhaltungen und Leitungen auf Speichermedium.
Dieses muss die Software beinhalten, mit der die digitalen Kanaluntersuchungen abgespielt werden können.
Die Software muss eine direkte Verknüpfung zwischen Filmsequenz und Schadensprotokoll ermöglichen, um einen direkten Zugriff auf jede beliebige Stelle der TV-Untersuchung zu erhalten.
Eine mehrfache Bild-Vorlaufgeschwindigkeit (mögliche Geschwindigkeit 0,25-fach bis 5-fach) ist erforderlich.
Übergabe auf USB Stick
Menge: 1,000 psch

**1.7.80 Datenträgeraustausch**
*** Pauschalposition
Übertragung der ermittelten Befahrungsdaten gemäß den Anforderungen der ISYBAU-Austauschformate Abwasser, nach DIN EN 13508- 2 Format Isybau xml auf USB-Stick.
Die Daten sind dem AG nach der Formatprüfung inklusive dem Prüfprotokoll zu übergeben. Für die Richtigkeit und Vollständigkeit der übertragenden Daten haftet der AN.
In den EP sind sämtliche hiermit verbundenen Kosten einzukalkulieren.
Menge: 1,000 psch

**1.7.90 Luftdruckprobe Leitungen,Verfahren LD DN 200**
Dichtheitsprüfung DIN EN 1610 mit Luft, als Abnahmeprüfung der Haltungen PVC DN 200; einschließlich aller erforderlichen Anlagen, Abdichtungen, Verankerungen und Rohrverschlüsse, mit Luftüberdruck, Verfahren LD.
Das Ergebnis muss mittels digitalem Schreiber erfasst und dokumentiert werden.
Abrechnung erfolgt haltungsweise (Anschlussleitungen
werden nicht gesondert abgerechnet).
Bei haltungsweiser Probe ist das Abdichten der HA-Leitungen  mit einzukalkulieren.
Alternativ - für den Fall, dass schon Anschlussleitungen angeschlossen wurden, können auch preisgleich Muffendruckprüfungen ausgeführt werden.
Menge: 1,000 St

**1.7.100 Luftdruckprobe Leitungen DN 500 Muffenprüfung RW**
Dichtheitsprüfung (Muffendruckprüfung) nach Anordnung DIN EN 1610 sowie dem  DWA-A 139 Arbeitsblatt der neu verlegten Kanäle. Es erfolgt die Prüfung einzelner Verbindungen, Muffendruckprüfung nach dem Verfahren LB.
Abrechnung pro Muffe DN 500

Das Ergebnis muss mittels digitalem Schreiber erfasst und dokumentiert werden.

Eventuelle Wasserhaltung ist mit einzurechnen.
Menge: 95,000 St
Leistungsbereichkatalog: 009

#### Abschnitt 1.8 Stundenlohnarbeiten

*Hinweis: Für den Fall von Leistungen, die auf besondere Anordnung*
Für den Fall von Leistungen, die auf besondere Anordnung der Bauleitung des AG auf Stundenlohnnachweis abgerechnet werden.
Grundlage ist die Baupreisverordnung.
(Stundensätze für eine tägliche Arbeitszeit von 8 Std einschließlich  Auslösungen, Wegegelder und allen sonstigen Nebenkosten.)

**1.8.10 Facharbeiter**
StL-Nr. 83003887
Facharbeiter.
Menge: 15,000 h

**1.8.20 Hilfsarbeiter**
Menge: 10,000 h

*Hinweis: Preise für den Fall von Abrechnungen nach Stunden-*
Preise für den Fall von Abrechnungen nach Stundensätzen. Die nachstehenden Preise für alle aufgeführten Geräte und Maschinen verstehen sich inkl. Betriebspersonal und Betriebsmittel.
Eingerechnet sind alle Zuschläge und Nebenkosten.
Nur auf besondere Anordnung der Bauleitung des AG!

**1.8.30 PKW oder Kleinbus**
Menge: 3,000 h

**1.8.40 LKW, Kipper bis 12 to**
Menge: 3,000 h

**1.8.50 LKW, Kipper über 12 to**
Menge: 3,000 h

**1.8.60 Raupenbagger bis zu 1,0 m3**
Raupenbagger bis zu 1,0 m³
Menge: 3,000 h

**1.8.70 Raupenbagger über 1,0 m3**
Menge: 3,000 h

**1.8.80 Bodenverdichtungsgeräte**
Bodenverdichtungsgeräte
z. B. Glattradwalze
zur statischen Verdichtung (bindige Böden)
Wirkungstiefe bis 50 cm
Menge: 3,000 h

**1.8.90 Kompressor**
Kompressor mit einem Hammer
Menge: 3,000 h
